# VZ SiBel SAA
Angebotsaufforderung (GAEB DA XML 3.2, DA83)
Projekt: 006
Währung: EUR
Vergabeart: Beschränkte Ausschreibung
Erstellt mit: GXML Toolbox V3.3 R20200224, ORCA AVA 23.2.1 - Professional Edition 23.02.01, 19.12.2025

## Bau- und Anlagenbeschreibung
Bau- und Anlagenbeschreibung
Im Verkehrszentrum werden die Sprachalarmanlage und die Sicherheitsbeleuchtung erneuert, da beide Anlagen vom jeweiligen Hersteller abgekündigt wurden und es keine Ersatzteile mehr gibt.

Sprachalarmanlage: Die Sprachalarmzentrale ist in 19" Schränken mit entsprechenden Einschüben aufgebaut. Nach einem Ortstermin mit dem Hersteller wurde uns mitgeteilt, dass es neue Einschübe mit EN 54 Zulassungen gibt. Somit können die Verstärkereinheiten getauscht werden. Da die neuen Verstärker weniger Platz benötigen, können die Verstärker von der abgesetzten Einheit in die Hauptschränke mit integriert werden. Die Kabel des abgesetzten Schrankes müssen über einen Rangierverteiler zur Haupteinheit geführt werden. Die Verkabelung soll weiter genutzt werden. Deshalb sollen alle Kabel von der Zentrale in die jeweiligen Bereiche gemessen werden. Ansonsten sollen alle Lautsprecher bleiben, nur defekte Lautsprecher werden erneuert.

Sicherheitsbeleuchtung: Die Ausstellungshallen sind als Versammlungsstätten deklariert, (siehe Baugenehmigung und Brandschutzkonzept). Die Sicherheitsbeleuchtung wird von einer Zentralbatterie versorgt. In den Hallen sind jeweils Unterstationen vorhanden, die nach Dauer- und Bereitschaftslicht getrennt sind. Die Stromkreise sollen wie vorhanden, in Dauer- und Bereitschaftslicht geschaltet werden. Da die komplette Verkabelung so weit wie möglich verbleiben soll, ist eine Mischbelegung der Stromkreise nicht möglich. Bei den Stationen sind die Stromkreise bis zur jeweils ersten Leuchte zu messen, dadurch wird verhindert, dass nach Inbetriebnahme Stromkreise im Verteiler getauscht werden müssen.
Es werden alle Sicherheits- und Rettungszeichenleuchten getauscht und durch neue Leuchten in LED-Technik ersetzt. Dadurch verringert sich die erforderliche Kapazität der Zentralbatterie deutlich.
Die Sicherheitsleuchten in den Hallen sind nur mit einem Steiger zu tauschen, da die Medienschienen auf einer höhe zwischen ca.10 m und ca. 15 m sind. In Foyer im Anbau sind Leuchten der Bestandsbeleuchtung in die Notbeleuchtung integriert und müssen mit Umschaltweichen angesteuert werden.
Im Treppenhaus EG zum OG im Anbau Ost sind runde Wandleuchten vorhanden, in die für den Notlichtbetrieb Fassungen mit Glühlampen eingesetzt sind. Diese sind zu entfernen und durch einen LED Spot zu ersetzen, dadurch ist auch die Überwachung der Leuchte gegeben. Im Flur im OG sind die Notleuchten an jeder Stütze als Wandleuchte zu setzen. Die vorhandenen Leitungen in der Abhangdecke müssen entsprechend zu den Wandleuchten gezogen werden. In den Technikzentralen werden die Spots an der Kabelrinnen montiert und die Anbindung der Leuchtstofflampen zurückgebaut.
Die Rettungszeichen leuchten werden an gleicher Stelle eins zu eins getauscht.

Im Technikgebäude im UG werden in jedem Raum eine Not- und eine Rettungszeichenleuchte vorgesehen, da diese Räume bei Stromausfall dunkel sind und ein gefahrloses Verlassen nicht möglich ist.

## 10 VZ Sibel und SAA

### Titel 01 Baustelleneinrichtung

#### Bereich 01.01 Baustelle

**01.01.0010 Baustelleneinrichtung**
*** Pauschalposition
Baustelleneinrichtung
Einrichten der Baustelle für sämtliche, in der Leistungsbeschreibung aufgeführten, Leistungen mit allen für den Baubetrieb notwendigen Anlagen, wie Hebewerkzeuge, Geräte, Magazine, Werkstätten,
Bürocontainern, Lagerplätze etc., für die fristgerechte Durchführung unter Einhaltung der gültigen technischen und rechtlichen Bestimmungen, insbesondere der UVV, bezogen auf die Bauzeit.

Die Abstimmung mit der OÜ hat frühzeitig zu erfolgen.
Menge: 1,000 psch

**01.01.0020 Umsetzen der Baustelleneinrichtung**
*** Pauschalposition
Umsetzen der Baustelleneinrichtung
hierzu Preisangabe für einen Container als Festpreis.
Menge: 1,000 psch

### Titel 02 Sprachalarmanlage

*Hinweis: Das vorhandene Fabrikat (Dynacord) ist in 19" Schränken*
Das vorhandene Fabrikat (Dynacord) ist in 19" Schränken ausgeführt. Die vorhandenen Einschübe haben keine Zulassung mehr. Es gibt neue Einschübe, die nach EN 54 eine Zulassung haben. Aus diesem Grund wurde mit dem Auftraggeber festgelegt die Einschübe zu tauschen. Ferner bleibt die vorhandene Verkabelung weitgehend unberührt.

Deshalb soll das vorhandene Fabrikat zur Ausführung kommen. Wird ein anderes Fabrikat angeboten, so muss der Nachweis erbracht werden, dass das nur durch tauschen der Verstärkereinschübe möglich ist.

Angebotenes Fabrikat: '..............................'

Type: '..............................'

*Hinweis: A) Vorbemerkungen*
A) Vorbemerkungen
Für das o.a. Projekt ist eine elektroakustische Übertragungsanlagevorgesehen, die dem neuesten Stand der
ELA-Technik entsprechen muss:

B) Allgemeine Forderungen

Es sind in jedem Fall nur voll funktionsfähige digitale Steuereinheiten eines Herstellers anzubieten auch dann,
wenn der Text der Ausschreibung in Bezug auf die unterschiedlichen Systeme der Bieter, Anpassungen erfordert.
Die Anlage muss in ihrer Gesamtheit den Sicherheitsanforderungen der DIN VDE 0833-T4 entsprechen. Aufgrund
der schwierigen akustischen Problematik sowie des hohen Sicherheitsstandards dürfen nur werksgefertigte Geräte
und Zentraleinrichtungen von Systemherstellern angeboten werden.
Die Systemhersteller sollten der "Leistungsgemeinschaft Beschallungstechnik" im ZVEI angehören. Um die durchgängige Herstellergarantie sicherzustellen ist die Mischung unterschiedlicher Fabrikate nicht zulässig

Die ausgeschriebenen Fabrikate und Typen müssen angeboten werden. Eventuelle Alternativen sind gesondert
anzubieten. Zu allen angebotenen Alternativen hat der Bieter den Nachweis der Gleichwertigkeit in schriftlicher
Form dem Angebot beizulegen. Liegt kein schriftlicher Nachweis der Gleichwertigkeit vor können die Alternativen
nicht berücksichtigt werden.

Mit der Schlussrechnung sind die Bedienungsanleitungen mit Schaltbildern, die genauen Revisionspläne der
Leitungsverlegung und die Verteilerbelegungspläne der Anlage in zweifacher Ausfertigung einzureichen. Vom
Hersteller der elektroakustischen Geräte ist eine Bescheinigung über die Einheitlichkeit des Systems und die
Werksfertigung der Zentraleinrichtungen, sowie eine Bedienungsanleitung und Konformitätserklärung beizulegen.

C) Funktion
Die geforderte ELA-Anlage muss ein durchgängiges IP-basierendes System sein. Eine vollständige Netzwerk-
Redundanz mit zahlreichen Rückfallebenen, ein integriertes Havarie Verstärker Konzept und eine ständige Überwachung aller Systemkomponenten sorgen für höchste Systemverfügbarkeit. Unterstützung für Dante™ oder
AES67 Audioeingangs- und ausgangsstreams stehen zur Verfügung. Advanced-Encryption-Standard (AES128)
für Audio und Transport-Layer-Security (TLS) für Steuerdaten stellen sichere Verbindungen dar

*Hinweis: Anlagenbeschreibung*
Anlagenbeschreibung
Die vorhandene Sprachalarmzentrale ist im Technikgebäude im UG, Raum 1.U.05 untergebracht. Von dort führen die Kabel über in erdverlegte Rohre in die jeweiligen Hallen.
Das Leitungsnetz und die Peripherie sollen verbleiben. Die vorhandenen Verstärker haben keine Zulassung mehr, diese vorhandenen Typen wurden vom Hersteller abgekündigt. Es wurde mit dem Hersteller vor Ort geprüft, ob die Verstärkereinschübe 19" gegen Einschübe mit Zulassung nach EN 54 getauscht werden können. Da die neuen Einschübe weniger Platz benötigen, sollten die Verstärker des abgesetzten Feldes in die Hauptschränke integriert, und das Feld zurückgebaut werden. Es müssen die Leitungen über einen Rangierverteiler zu den Hauptschränken geführt und an die Anlage angebunden werden.
Nach Fertigstellung der Anlage sind die Messungen gem.DIN VDE0833/4 durchzuführen

#### Bereich 02.01 Zentrale

**02.01.0010 IP-Systemcontroller für Beschallungs- und**
IP-Systemcontroller für Beschallungs- und Sprachalarmierungsanlagen

 Systemcontroller mit integrierten 5-Port Switch (RSTP) zur Steuerung von  bis zu 250 Systemteilnehmern und für mehr als 500 Lautsprecherzonen.
 Gleichzeitige Wiedergabe von über 100 Audiokanälen in Anhängigkeit der verwendeten Netzwerkstruktur und deren Geschwindigkeiten.
 Eingangsseitig verfügt der Systemcontroller über bis zu 120 digitale Audiokanäle. Ausgangsseitig stehen 8 digitale Ausgangskanäle zur Verfügung.
 Der integrierte 32 GB Sprachspeicher bietet eine Kapazität von 90 Min.und die gleichzeitige Wiedergabe von bis zu 8 Messages.
 Sichere Übertragung durch AES128 (Audio) und TLS (Steuerdaten).2 redundante Netzwerkanschlüsse (RJ45) und 2 redundante Eingänge zur Spannungsversorgung. Interne Echtzeituhr für zeitgesteuerte Ansagen und Zeitstempel.
 Unterstützung von NTP und DST. Interner Protokollspeicher für über 3.000 Ereignisse. Integrierter Webserver für Konfiguration und  Management. Audio over IP über OMNEO-Standard (Dante und AES67 kompatibel). Sichere TCP/IP Schnittstelle über Open Interface zur Anbindung Drittanbieter-Geräte, Fernsteuerung und Diagnose.

 Zertifizierung nach EN54-16.

 Technische Daten

 Eingangsspannung:  24 bis 48 V DC
 Stromaufnahme:  5,9 Watt @24 V
 Wärmeverlust:  27KJ/h bzw. 26 Btu/h @24V
 Schutzklasse:  IP30
 Ethernet:  100BASE.TX, 1000BASE.T
 Ports:  5
 Protokoll:  TCP/IP
 Netzwerk Audio Latenz:  10 ms
 Betriebstemperatur:  -5 bis +50 Grad Celsius
 Abmessungen:  483 x 44 x 400 mm

19"-Gehäusegröße:  1HE
Farbe (Gehäuse):  RAL9017 Farbe (Rahmen):  RAL9017
 Gewicht:  5,8 kg

liefern und betriebsfertig montieren.

Angebotenes Fabrikat: '...................'

Type: '.......................'
Menge: 1,000 St

**02.01.0020 IP-Systemleistungsverstärker 4-Kanal 600W**
IP-Systemleistungsverstärker 4-Kanal 600W
4-Kanal Leistungsverstärker (trafolos) mit flexibler  600W Gesamtausgangsleistung für 70V und 100V
 Lautsprechersysteme zum Einsatz in Beschallungs-  und Sprachalarmierungsanlagen. Pro Ausgang 2
Lautsprecherstromkreise der gleichen Zone  anschließbar, insgesamt 8 Lautsprecherstromkreise
(4 A/B-Ausgänge). DSP für alle Ausgänge inklusive
 Equalizer-, Limiter- und Delay-Einstellungen.
Überwachung der Ausgänge auf Erdschluss,
Kurzschluss und über die optionalen EOL-Module auf
Drahtbruch. Integrierte Havarieverstärker. 2 redundante
Netzwerkanschlüsse und 2 redundante Eingänge zur
Spannungsversorgung. Sichere Übertragung durch AES128 (Audio) und TLS (Steuerdaten).
Audio over IP über OMNEO-Standard (Dante und AES67
kompatibel).
1 analoger Audioeingang als BackUp "Lifeline-Input"
bei Netzwerkausfall zur Erhöhung der Ausfallsicherheit.

Zertifizierung nach EN54-16.
Technische Daten

Eingangsspannung: 48 V DC
Stromaufnahme Standby: 32 W
max. Stromaufnahme: 220 Watt
Wärmeabgabe: 360 KJ/h bzw. 341 Btu/h
Schutzklasse: IP30
Ethernet: 100BASE.TX, 1000BASE.T
Protokoll: TCP/IP  Signal-Rausch-Abstand (100V): >110dB

Signalprozessing pro Kanal
Equalizer: 7-Section parametrisch
Level Control: 0 bis -60dB
Level Control resolution: 1dB
Audio Delay: 0 bis 60s
Audio Delay resolution: 1ms
RMS level limiter: Clip level -6dB
Betriebstemperatur: -5 bis +50 Grad Celsius
Abmessungen: 483 x 44 x 400 mm
19"-Rackspace: 1HE
Farbe (Gehäuse): RAL9017
Farbe (Rahmen):  RAL9017
 Gewicht: 8,1 kg

liefern und betriebsfertig montieren.

Angebotenes Fabrikat: '...................'

Type '.........................'
Menge: 11,000 St

**02.01.0030 IP-Systemleistungsverstärker 8-Kanal 600W**
IP-Systemleistungsverstärker 8-Kanal 600W
8-Kanal Leistungsverstärker (trafolos) mit flexibler 600W Gesamtausgangsleistung für 70V und 100V Lautsprechersysteme zum Einsatz in  Beschallungs- und Sprachalarmierungsanlagen.
Pro Ausgang 2 Lautsprecherstromkreise der gleichen Zone anschließbar, insgesamt 16 Lautsprecherstromkreise (8 A/B-Ausgänge).
DSP für alle Ausgänge inklusive Equalizer-, Limiter- und Delay-Einstellungen. Überwachung der Ausgänge auf Erdschluss, Kurzschluss und über die optionalen EOL-Module auf Drahtbruch.
Integrierte Havarieendstufe. 2 redundante Netzwerkanschlüsse und 2 redundante Eingänge zur Spannungsversorgung.
Sichere Übertragung durch AES128 (Audio) und TLS (Steuerdaten).
Audio over IP über OMNEO-Standard (Dante und AES67 kompatibel).
1 analoger Audioeingang als BackUp "Lifeline-Input" bei Netzwerkausfall zur Erhöhung der Ausfallsicherheit
 Zertifizierung nach EN54-16.
Technische Daten
Eingangsspannung:  48 V DC
Stromaufnahme Standby:  38 W
max. Stromaufnahme:  242 Watt
Wärmeabgabe:  446 KJ/h bzw. 423 Btu/h
Schutzklasse:  IP30
Ethernet:  100BASE.TX, 1000BASE.T
Protokoll:  TCP/IP
Signal-Rausch-Abstand (100V):  >110dB
Signalprozessing pro Kanal
Equalizer:  7-Section parametrisch Level Control:  0 bis -60dB
Level Control resolution:  1dB
Audio Delay:  0 bis 60s
Audio Delay resolution:  1ms
RMS level limiter:  Clip level -6dB
Betriebstemperatur:  -5 bis +50 Grad Celsius
Abmessungen:  483 x 44 x 400 mm
19"-Gehäusegröße:  1HE
Farbe (Gehäuse):  RAL9017
Farbe (Rahmen):  RAL9017
Gewicht:  8,8 kg

liefern und betriebsfertig montieren.

Angebotenes Fabrikat '.......................'

Type '.................................'
Menge: 5,000 St

**02.01.0040 Energieversorgung und Ladegerät für den Einsatz in**
Energieversorgung und Ladegerät für den Einsatz in Beschallungs- und Sprachalarmierungsanlagen mit integrierten 6-Port Switch und I/O
Kontakten zur Versorgung von bis zu drei Leistungsverstärkern und einen Systemcontroller sowie den Anschluss für zwei POE-Geräte wie z.B. Sprechstellen.
Alle Ausgänge sind redundant ausgeführt, wechselwirkungsfrei und für A/B Verkabelung ausgelegt, um eine hohe Ausfallsicherheit zu gewährleisten. Die Netzersatzversorgung besteht nur aus einer einzelnen 12 V Batterie. Die Kapazität der Batterie ergibt sich aus der benötigten Überbrückungszeit und den angeschlossenen Komponenten.
Das Ladegerät ist für Batterien mit einer Kapazität von bis zu 230 Ah ausgelegt. Der integrierte 6-Port Switch ist mit einem SFP-Port ausgestattet und ermöglicht die Anbindung an Glasfaser-Netzwerke (Singlemode und Multimode).
Der Switch unterstützt RSTP und die digitale Audio-Übertragung von OMNEO / Dante. Statusanzeigen über farbige LED auf der Frontseite.

Zertifizierung nach EN54-4 und EN54-16.

Technische Daten:
Netz-Eingangsspannung:  230 V
Batterie-Eingangsspannung:  12 V
DC-Ausgang 48 V (Systemleistungsverstärker):  3
DC-Ausgang 24 V (Systemcontroller):  1

Kontrolleingänge:  8 (frei programmierbar)
Kontrollausgänge:  8 (frei programmierbar)

Ethernet:  100BASE.TX, 1000BASE.T
Protokoll:  TCP/IP
Redundanz: RSTP
Audio/Kontroll Protokoll: OMNEO
Netzwerk Audio Latenz: 10 ms
Audio-Verschlüsselung: AES128
Steuerdaten Sicherheit: TLS
Ausgang POE 1-2: 48V / 12,95 W
RJ45-Port: 5
SFP-Port: 1

Batteriekapazitäten: 230/ 180/ 140/ 100 Ah
Schutzklasse: IP30
Betriebstemperatur: -5 bis +50 Grad Celsius
Abmessungen: 483 x 88 x 400 mm
19"-Rackspace: 2HE
Farbe (Gehäuse): RAL9017
Farbe (Rahmen): RAL9017
Gewicht: 11,8 kg (ohne Batterie)

liefern und betriebsfertig montieren.

Angebotenes Fabrikat:. '....................................'

Type: '...................................'
Menge: 6,000 St

**02.01.0050 Batterie-Modul 1 x 12 Volt / 150 Ah**
Batterie-Modul 1 x 12 Volt / 150 Ah
 zugelassenen Akkumulatoren, entsprechend den Zertifikaten CE, UL,BS 6920 Teil 4. Absolut wartungsfrei und lageunabhängig, inkl. Batteriekabel und Batteriesicherung 125A,
Frontterminal geladen und geprüft
Daten:
Abmessungen (LxBxH):  551 x 110 x 288 mm
Gewicht:  46 kg
RoHS konform
Eurobat konform
liefern und betriebsfertig montieren.

Angebotenes Fabrikat:. '.................................'

Type: '................................'
Menge: 6,000 St

**02.01.0060 Kompakt-Ethernet-Switch 8 POE/ 2 SFP**
Kompakt-Ethernet-Switch 8 POE/ 2 SFP
für Audio- und Sicherheitsanwendungen
Kompakter managebarer 8-Port DIN-Rail Ethernet-Switch
mit 8 Gigabit Kupfer RJ45-Ports inkl. POE Unterstützung
und 2 SFP-Ports für Singlemode oder Multimode-Glasfaser
Anbindungen. Der Switch ist softwareseitig optimiert und
vorkonfiguriert für den Einsatz in Beschallungs- und
Sprachalarmierungsanlagen mit digitaler Audioübertragung
(z.B. OMNEO, Dante oder AES67). Der Switch verfügt
über zwei redundante Spannungseingänge (24-48V DC)
und einen Sammelstörung-Kontaktausgang (Relais).
Konfiguration erfolgt über Webbrowser.

Zertifizierung nach EN54-16.
Technische Daten  E
Eingangsspannung: 24-48 V DC (2 redundante Eingänge)
Stromaufnahme (48V) ohne POE: 12 W
Stromaufnahme (48V) mit POE: max. 140 W
POE Standard:  IEEE 802.3 af/at
POE Ausgangsleistung gesamt:  120 W
POE Ausgangsleistung pro Port: max. 30 W
Überwachung
Redundant power failure: P-Fail relay / Alarm LED
Port link down: P-Fail relay / Alarm LED
Fiber link down: P-Fail relay / Alarm LED
Device status reporting:  SNMP, SMTP
Netzwerk Interface Ethernet
Geschwindigkeit: 100BASE-TX 1000BASE-T
Ports 1-8: RJ45
Ports 9-10: RJ45/SFP combo
Konsole
Standard: RS232
Port: RJ45
Funktionen
MAC address table size: 8k
VLAN: IEEE 802.1Q
Group: 256 (VLAN ID1-4094)
Arrange: Port based, Q-in-Q, GVRP
Multicast: IGMP snooping v1/v2/ v3, MLD snooping, IGMP immediate leave
Energy Efficient Ethernet: IEEE 802.3az EEE
Redundancy: IEEE 802.1D-STP IEEE 802.1s-MSTP IEEE 802.1w-RSTP
QoS (Servicequalität)
Priority queue scheduling: SP, WRR
Class of service (CoS): IEEE 802.1p, DiffServ (DSCP)
Rate limiting: Ingress, Egress
Link aggregation: IEEE 802.3ad Static, Dynamic (LACP)
Sicherheit
Port security: Static, Dynamic
Authentication: IEEE 802.1X, port based
Storm control: Broadcast, Unknown multicast, Unknown unicast

 Management
DHCP: Client, Server

Access: SNMP v1/v2c/v3, RMON, Telnet, SSH, HTTP(S), CLI
Software upgrade: TFTP, HTTP (dual image)
NTP: SNTP client

Schutzklasse: IP30
Betriebstemperatur: -40 bis +75 Grad Celsius
Abmessungen: 74 x 152 x 105 mm
Montage: TS35 DIN Rail (EN 60715), Wandbefestigung
Material (Gehäuse): Aluminium
Gewicht: 1,3 kg

liefern und betriebsfertig montieren.

Angebotenes Fabrikat: '.............................'

Type: '.................................'
Menge: 1,000 St

**02.01.0070 LWL-Transceiver Multimode**
LWL-Transceiver Multimode

Kompakter Glasfaser Transceiver für
Multimode Glasfasernetze im Industrie-
Standard. Kompatibel für den Einsatz mit
Fast Ethernet und IEEE 802.3z Gigabit
Ethernet Netzwerken.
Unterstützt Duplex LC Steckverbindungen
und Glasfaserleitungen bis zu 550 m Länge.

Zertifizierung nach EN54-16.
Technische Daten

Spannung: 3,3 V
Stromaufnahme: 0,5 W
Geschwindigkeit: IEEE 802.3z 1000BASE-SX
Transmitter Leistung: -4 bis 9,5 dBm
Receiver Empfindlichkeit: < -18 dBm
Verbindung: Hot swappable, Locking
Steckertyp: Dual LC
Wellenlänge: 850 nm
Glasfaserlänge: < 550 m (50 µm) / < 220 m (62,5 µm)
Fasertyp: Multimode
Kerngröße: 50 µm / 62,5 µm
Betriebstemperatur: -40 bis +85 Grad Celsius
Abmessungen: 8,5 x 13,4 x 56,5 mm
Gewicht: 75 g

liefern und betriebsfertig montieren.

Angebotenes Fabrikat: '.........................'

Type: '.............................'
Menge: 2,000 St

**02.01.0080 Steuerungsschnittstellen-Modul**
Steuerungsschnittstellen-Modul
Das Steuerungsschnittstellenmodul verfügt über konfigurierbare und überwachte Steuereingänge und spannungsfreie Steuerausgänge.
Diese Kontaktein- und -ausgänge bieten die einfache logische Anbindung an Hilfsmittel wie Brandmeldeanlagen, Stroboskope, Anzeigen oder Lautsprecherrelais. Das Gehäuse ermöglicht die Verwendung von DIN-Schienen Installation.
Das Modul benötigt lediglich eine Anbindung an ein OMNEO IP-Netzwerk mit Power over Ethernet (PoE) für Kommunikation und Stromversorgung Versorgung kombiniert.

Funktionen
IP-Netzwerkanbindung
Direkte Anbindung an das IP-Netzwerk. Einer abgeschirmt CAT5e-Kabel ist ausreichend für Power over Ethernet und für den Datenaustausch.
Schließen Sie ein zweites abgeschirmtes CAT5e-Kabel für zwei Redundanz des Netzes und des Stromanschlusses.
Integrierter Netzwerk-Switch mit zwei OMNEO-Ports ermöglicht Durchschleifverbindungen zu benachbarten Geräten, die PoE bereitstellen. RSTP wird unterstützt, um die Wiederherstellung zu ermöglichen von fehlerhaften Netzwerkverbindungen.

Universell einsetzbare Steuerein- und -ausgänge
Sechzehn Steuereingänge erhalten Kontaktschluss Informationen aus Fremdsystemen mit konfigurierbaren Überwachung der Verbindungen.
Acht Relaiskontakte, spannungsfrei und mit einpolig und zweipolig (SPDT), zur Aktivierung externen Geräten.
Zwei überwachte 12-V-Triggerausgänge zum Auslösen eines Booster für Notification Appliance Circuits (NAC), wie Stroboskope und Hörner. Supervision findet statt durch Verpolung in Kombination mit einem End-of-Line-
Widerstand.
Steuerein- und -ausgangsfunktionen sind konfigurierbar in der Software.
LEDs zeigen den Betriebszustand und die Störung an Status aller Ein- und Ausgänge.
Installation
Das kompakte Gehäuse für die DIN-Schienenmontage ermöglicht für eine einfache Installation in den meisten Anwendungen und Umgebungen.
Steckbare Federkraftklemmen für einfache Verdrahtung Verbindung.
Anschlussüberwachung von Steuereingängen, Trigger Ausgänge und Netzwerkverbindungen, einschließlich Masse
Technische Daten
Eingangsspannung:  PoE IEEE 802.3af Type1, Class 2
Eingangsspannung nominal:  48V DC
Leistungsaufnahme:  4,2 W
Betriebstemperatur:  -5 bis 50°C
Abmessungen:  131 x 78 x 100 mm
Schutzklasse:  IP 30
Montage:  TS35 DIN Rail (EN 60715)
Material (Gehäuse):  Aluminium
Gewicht:  0,57 kg

liefern und betriebsfertig montieren.

Angebotenes Fabrikat: '.................................'

Type: '..................................'
Menge: 1,000 St

**02.01.0090 Digitales Audio-Interafce Modul**
Digitales Audio-Interafce Modul
Promatrix OMNEO Audio-Interface Modul
2 x MIC/Line Eingänge, 2x Line-Level Ausgänge,
2 x GPI, 2 x GPO, Zertifiziert nach EN54-16

liefern und betriebsfertig montieren.

Angebotenes Fabrikat: '..................................'

Type: '.........................................'
Menge: 1,000 St

**02.01.0100 IP- Touchscreen-Sprechstelle zur Wandbefestigung**
IP- Touchscreen-Sprechstelle zur Wandbefestigung
IP-Netzwerk Touch-Sprechstelle zur Befestigung an der Wand mit Kommandomikrofon zum Einsatz in Beschallungs- und Sprachalarmierungsanlagen. Spannungsversorgung erfolgt über POE.
Redundanter RJ45-Netzwerkport zur Erhöhung der Ausfallsicherheit.
Bedienung erfolgt über das hochauflösende kapazitive 4,3 Zoll Touchdisplay oder über die optionale Tastaturerweiterung.
Eingesprochen wird über das Kommandomikrofon mit Hilfe der PTT-Sprechtaste.
Grafische Statusmitteilungen und Bedienfunktionen über nutzerorientierte Bediensoftware.

Zertifizierung nach EN54-16.
Technische Daten
Mikrofon
Nominal Eingangspegel:  85 to 105 dBSPL
Maximum Eingangspegel:  120 dBSPL
Signal-Rauschabstand (SNR):  > 73 dBA
Frequenzbereich:  500 Hz bis 8 kHz
Anzeige
Größe:  4.3"
Touch Bildschirm:  kapazitiv
Farbtiefe:  24-bit
Auflösung:  480 x 272 px
Helligkeit:  300 cd/m2

Monitorlautsprecher
Nominal Eingangspegel zwischen 500 Hz und 3 kHz bei 1 m:
75 dBspl +/-6 dB
Verstärkungsregelung (Gain) 1 dB steps:
Mute, -40 dB bis 0 dB
Frequenzbereich:  500 Hz bis 3 kHz

Line Eingang
Signal-Rauschabstand (SNR):  > 96 dBA
Klirrfaktor (THD):  < 0,1%
Power transfer
Power over Ethernet (PoE 1-2)
Nominal DC output voltage:  48V DC
Standard:  IEEE 802.3af (mode B)
Stromaufnahme
Sprechstelle:  5,4 W
Sprechstellenerweiterung:  1 W pro Stück
Eingangsspannungsbereich:  37 bis 57 V DC
Überwachung
Mikrofon:  Impedanz
Audio Pfad:  Pilotton
Press-to-talk Taste:  Impedanz
Steuerung:  Watchdog
PoE (1-2):  Spannungswert Netzwerk Schnittstelle
Ethernet:  100BASE-TX, 1000BASE-T
Protokoll:  TCP/IP
Redundanz:  RSTP
Audio/Steuerung Protokoll:  OMNEO
Netzwerk Audio Latenz:  10 ms
Audio Daten Verschlüsselung:  AES128
Steuerdaten Sicherheit:  TLS
Ports:  2

Schutzklasse:  IP30
Betriebstemperatur:  -5 bis +50 Grad Celsius
Abmessungen:  130 x 62 x 189 mm
Material:  Kunststoff
Farbe:  RAL9017 / RAL9022HR
Gewicht:  1 kg

liefern und betriebsfertig montieren.

Angebotenes Fabrikat: '.................................'

Type: '......................................'
Menge: 1,000 St

**02.01.0110 19" Rack Einbaublende 5HE für**
19" Rack Einbaublende 5HE für
1x Sprechstelle "PM9-CSL"
und optional 1x -PM9-CSE

liefern und betriebsfertig montieren.

Angebotenes Fabrikat: '.................................'

Type: '......................................'
Menge: 1,000 St

**02.01.0120 Stromversorgungsmodul 24V**
Stromversorgungsmodul 24V
Kompaktes Stromversorgungsmodul zur
Versorgung des Systemleistungsverstärkers oder anderer Geräte in nichtnormativen Beschallungsanlagen mit 24V/10A.
Einbau über Hutschienenmontage.

Technische Daten
Eingangsspannung: 100 bis 240 VAC
Ausgangsspannung: 24 V
Ausgangsstrom: 5 A / max. 10 A
Leistungsaufnahme: 240 W
Wärmeabgabe: 90 kj/h (85 Btu/h)
Schutzfunktionen:
Überspannung
Überlast
Überhitzung
Betriebstemperatur: -25 bis +80 Grad Celsius
Abmessungen: 85 x 121 x 124 mm
Schutzklasse: IP 20
Montage: TS35 DIN Rail (EN 60715)
Material (Gehäuse): Aluminium
Gewicht: 0,96 kg

liefern und betriebsfertig montieren.

Angebotenes Fabrikat: '..............................'

Type: '......................................'
Menge: 2,000 St

#### Bereich 02.02 Einbau, Verdraht. Programmierung

**02.02.0010 Ausgangsverteiler**
*** Pauschalposition
Ausgangsverteiler
Komplette interne Verkabelung gemäß VDE mit getrennten Kabelkanälen für Netz, Lautsprecher und NF-/Signalleitungen, Batterieanschluss, Sprechstellenanschluss sowie Zubehör wie Leerblenden.
Ausgangsverteilerfeld mit Anschlussleisten für die Hausinstallation sowie allen ankommenden und abgehenden Leitungen.
Dokumentation 1-fach, Verpackung (falls notwendig)
liefern und betriebsfertig montieren.

Angebotenes Fabrikat: '............................'

Type: '..............................'
Menge: 1,000 psch

**02.02.0020 Software-Konfiguration**
Software-Konfiguration
nach Kundenvorgaben
liefern und betriebsfertig montieren.

Angebotenes Fabrikat: '.................'

Type: '................................'
Menge: 3,000 St

**02.02.0030 19" Frontplatte 4HE**
Menge: 3,000 St

**02.02.0040 19" Frontplatte 3HE**
Menge: 4,000 St

**02.02.0050 19" Frontplatte 2 HE**
Menge: 4,000 St

**02.02.0060 19" Frontplatte 1HE**
Menge: 2,000 St

#### Bereich 02.03 Anbindung für abges. Sprechstellen

**02.03.0010 Gestellschrank bestehend aus:**
Gestellschrank bestehend aus:
1 Wandschwenkrahmenschrank
3-teilig, verschließbar, 9HE
Abmessungen (BxHxT): 600x478x673 mm
liefern und betriebsfertig montieren.

Angebotenes Fabrikat: '...............................'

Type: '...............................'
Menge: 1,000 St

**02.03.0020 1 Kompakt-Ethernet-Switch 8 POE/ 2 SFP**
1Kompakt-Ethernet-Switch 8 POE/ 2 SFP
für Audio- und Sicherheitsanwendungen
Kompakter managebarer 8-Port DIN-Rail Ethernet-Switch
mit 8 Gigabit Kupfer RJ45-Ports inkl. POE Unterstützung
und 2 SFP-Ports für Singlemode oder Multimode-Glasfaser
Anbindungen. Der Switch ist softwareseitig optimiert und
vorkonfiguriert für den Einsatz in Beschallungs- und
Sprachalarmierungsanlagen mit digitaler Audioübertragung
(z.B. OMNEO, Dante oder AES67). Der Switch verfügt
über zwei redundante Spannungseingänge (24-48V DC)
und einen Sammelstörung-Kontaktausgang (Relais).
Konfiguration erfolgt über Webbrowser.
Zertifizierung nach EN54-16.
Technische Daten

Eingangsspannung: 24-48 V DC (2 redundante Eingänge)
Stromaufnahme (48V) ohne POE: 12 W
Stromaufnahme (48V) mit POE: max. 140 W
POE Standard:  IEEE 802.3 af/at
POE Ausgangsleistung gesamt:  120 W
POE Ausgangsleistung pro Port: max. 30 W
Überwachung
Redundant power failure: P-Fail relay / Alarm LED
Port link down: P-Fail relay / Alarm LED
Fiber link down: P-Fail relay / Alarm LED
Device status reporting:  SNMP, SMTP

Netzwerk Interface Ethernet
Geschwindigkeit: 100BASE-TX 1000BASE-T
Ports 1-8: RJ45
Ports 9-10: RJ45/SFP combo
Konsole
Standard: RS232
Port: RJ45
Funktionen
MAC address table size: 8k
VLAN: IEEE 802.1Q
Group: 256 (VLAN ID1-4094)
Arrange: Port based, Q-in-Q, GVRP
 Multicast: IGMP snooping v1/v2/ v3, MLD snooping, IGMP immediate leave
Energy Efficient Ethernet: IEEE 802.3az EEE
Redundancy: IEEE 802.1D-STP IEEE 802.1s-MSTP IEEE 802.1w-RSTP
QoS (Servicequalität)
Priority queue scheduling: SP, WRR
Class of service (CoS): IEEE 802.1p, DiffServ (DSCP)
Rate limiting: Ingress, Egress
Link aggregation: IEEE 802.3ad Static, Dynamic (LACP)
Sicherheit
Port security: Static, Dynamic
Authentication: IEEE 802.1X, port based
Storm control: Broadcast, Unknown multicast, Unknown unicast
Management
DHCP: Client, Server
Access: SNMP v1/v2c/v3, RMON, Telnet, SSH, HTTP(S), CLI
Software upgrade: TFTP, HTTP (dual image)
NTP: SNTP client
Schutzklasse: IP30
Betriebstemperatur: -40 bis +75 Grad Celsius
Abmessungen: 74 x 152 x 105 mm
Montage: TS35 DIN Rail (EN 60715), Wandbefestigung
Material (Gehäuse): Aluminium
Gewicht: 1,3 kg
liefern und betriebsfertig montieren.

Angebotenes Fabrikat: '..............................'

Type: '..............................'
Menge: 1,000 St

**02.03.0030 LWL-Transceiver Multimode**
LWL-Transceiver Multimode
Kompakter Glasfaser Transceiver für
 Multimode Glasfasernetze im Industrie-
Standard. Kompatibel für den Einsatz mit
Fast Ethernet und IEEE 802.3z Gigabit
Ethernet Netzwerken.
Unterstützt Duplex LC Steckverbindungen
und Glasfaserleitungen bis zu 550 m Länge.

Zertifizierung nach EN54-16.
Technische Daten
Spannung: 3,3 V
Stromaufnahme: 0,5 W
Geschwindigkeit: IEEE 802.3z 1000BASE-SX
Transmitter Leistung: -4 bis 9,5 dBm
Receiver Empfindlichkeit: < -18 dBm
Verbindung: Hot swappable, Locking
Steckertyp: Dual LC
Wellenlänge: 850 nm
Glasfaserlänge: < 550 m (50 µm) / < 220 m (62,5 µm)
Fasertyp: Multimode
Kerngröße: 50 µm / 62,5 µm
Betriebstemperatur: -40 bis +85 Grad Celsius
Abmessungen: 8,5 x 13,4 x 56,5 mm
Gewicht: 75 g
liefern und betriebsfertig montieren.

Angebotenes Fabrikat: '..........................'

Type: '...........................'
Menge: 2,000 St

**02.03.0040 Multifunktionsenergieversorgung**
Multifunktionsenergieversorgung
Energieversorgung und Ladegerät für den Einsatz in Beschallungs- und Sprachalarmierungsanlagen mit integrierten 6-Port Switch und I/O Kontakten zur Versorgung von bis zu drei Leistungsverstärkern und einen Systemcontroller sowie den Anschluss für zwei POE-Geräte wie z.B. Sprechstellen.
Alle Ausgänge sind redundant ausgeführt, wechselwirkungsfrei und für A/B Verkabelung ausgelegt, um eine hohe Ausfallsicherheit zu gewährleisten. Die Netzersatzversorgung besteht nur aus einer einzelnen 12 V Batterie. Die Kapazität der Batterie ergibt sich aus der benötigten Überbrückungszeit und den angeschlossenen Komponenten.
Das Ladegerät ist für Batterien mit einer Kapazität von bis zu 230 Ah ausgelegt. Der integrierte 6-Port Switch ist mit einem SFP-Port ausgestattet und ermöglicht die Anbindung an Glasfaser-Netzwerke (Singlemode und Multimode).
Der Switch unterstützt RSTP und die digitale Audio-Übertragung von OMNEO / Dante. Statusanzeigen über farbige LED auf der Frontseite.
Zertifizierung nach EN54-4 und EN54-16.
Technische Daten:
Netz-Eingangsspannung:  230 V
Batterie-Eingangsspannung:  12 V
DC-Ausgang 48 V (Systemleistungsverstärker):  3
DC-Ausgang 24 V (Systemcontroller):  1
Kontrolleingänge:  8 (frei programmierbar)
Kontrollausgänge:  8 (frei programmierbar)
Ethernet:  100BASE.TX, 1000BASE.T
Protokoll:  TCP/IP
Redundanz: RSTP
Audio/Kontroll Protokoll: OMNEO
Netzwerk Audio Latenz: 10 ms
Audio-Verschlüsselung: AES128
Steuerdaten Sicherheit: TLS
Ausgang POE 1-2: 48V / 12,95 W
RJ45-Port: 5
SFP-Port: 1
Batteriekapazitäten: 230/ 180/ 140/ 100 Ah
Schutzklasse: IP30
Betriebstemperatur: -5 bis +50 Grad Celsius
Abmessungen: 483 x 88 x 400 mm
19"-Rackspace: 2HE
Farbe (Gehäuse): RAL9017
Farbe (Rahmen): RAL9017
Gewicht: 11,8 kg (ohne Batterie)

liefern und betriebsfertig montieren.

Angebotenes Fabrikat: '...........................'

Type: '..........................'
Menge: 1,000 St

**02.03.0050 Batterie-Modul 1 x 12 Volt / 100 Ah**
Batterie-Modul 1 x 12 Volt / 100 Ah
zugelassenen Akkumulatoren, entsprechend den Zertifikaten CE, UL, BS 6920 Teil 4. Absolut wartungsfrei und lageunabhängig, inkl. Batteriekabel und Batteriesicherung 125A,
Frontterminal geladen und geprüft
Daten:
Abmessungen (LxBxH):  394 x 110 x 286 mm
Gewicht:  31,5 kg
RoHS konform
Eurobat konform
liefern und betriebsfertig montieren.

Angebotenes Fabrikat: '..........................'

Type: '...............................'
Menge: 1,000 St

**02.03.0060 Ausgangsverteiler**
Ausgangsverteiler
Komplette interne Verkabelung gemäß VDE mit getrennten Kabelkanälen für Netz, Lautsprecher und NF-/Signalleitungen. Ausgangsverteilerfeld mit Anschlussleisten für die Hausinstallation sowie allen ankommenden und abgehenden Leitungen.
liefern und betriebsfertig montieren.

Angebotenes Fabrikat: '...............................'

Type: '.............................'
Menge: 1,000 St

#### Bereich 02.04 Sprechstellen

**02.04.0010 Sprechstellensystem PMX 9000 [Tischversion]**
Sprechstellensystem PMX 9000 [Tischversion]
bestehend aus:
1 Touchscreen-Sprechstelle
IP-Netzwerk Touchscreen-Sprechstelle zur Tischaufstellung zum Einsatz in Beschallungs- und Sprachalarmierungsanlagen. Spannungsversorgung erfolgt über POE. Redundanter RJ45-Netzwerkport zur Erhöhung der Ausfallsicherheit. Bedienung erfolgt über das hochauflösende kapazitive
4,3 Zoll Touchdisplay oder über die optionale Tastaturerweiterung.
Eingesprochen wird über das Schwanenhals mikrofon mit Hilfe der PTT-Sprechtaste. Grafische Statusmitteilungen und Bedienfunktionen über nutzerorientierte Bediensoftware.
Zertifizierung nach EN54-16.
Technische Daten
Mikrofon
Nominal Eingangspegel:  81 to 96 dBSPL
Maximum Eingangspegel:  120 dBSPL
Signal-Rauschabstand (SNR):  > 96 dBA
Frequenzbereich:  200 Hz bis 14 kHz
Anzeige
Größe:  4.3"
Touch Bildschirm:  kapazitiv
Farbtiefe:  24-bit
Auflösung:  480 x 272 px
Helligkeit:  300 cd/m2
Monitorlautsprecher
Nominal Eingangspegel
zwischen 500 Hz und 3 kHz bei 1 m:  75 dBspl +/-6 dB
Verstärkungsregelung (Gain) 1 dB steps: Mute, -40 dB bis 0 dB
Frequenzbereich:  500 Hz bis 3 kHz
Line Eingang
Signal-Rauschabstand (SNR):  > 96 dBA
Klirrfaktor (THD):  < 0,1%
Power transfer
Power over Ethernet (PoE 1-2)
Nominal DC output voltage:  48V DC
Standard:  IEEE 802.3af (mode B)
Stromaufnahme
Sprechstelle:  5,4 W
Sprechstellenerweiterung:  1 W pro Stück
Eingangsspannungsbereich:  37 bis 57 V DC
Überwachung
Mikrofon:  Impedanz
Audio Pfad:  Pilotton
Steuerung:  Watchdog
PoE (1-2):  Spannungswert
Netzwerk Schnittstelle
Ethernet:  100BASE-TX, 1000BASE-T
Protokoll:  TCP/IP
Redundanz:  RSTP
Audio/Steuerung Protokoll:  OMNEO
Netzwerk Audio Latenz:  10 ms
Audio Daten Verschlüsselung:  AES128
Steuerdaten Sicherheit:  TLS
Ports:  2
Schutzklasse:  IP30
Betriebstemperatur:  -5 bis +50 Grad Celsius
Abmessungen:  130 x 62 x 189 mm
Material:  Kunststoff
Farbe:  RAL9017 / RAL9022HR
Gewicht:  0,9 kg
liefern und betriebsfertig montieren.

Angebotenes Fabrikat: '....................................'

Type: '.........................................'
Menge: 1,000 St

**02.04.0020 Tastaturerweiterung für IP-Touch-Sprechstelle**
Tastaturerweiterung für IP-Touch-Sprechstelle
Tastaturerweiterung zur Erweiterung der IP-Touch Sprechstelle. Einsetzbar für die Tisch- und auch Wand- Sprechstelle zum Einsatz in Beschallungs- und Sprachalarmierungsanlagen.
Spannungsversorgung erfolgt über das Basisteil der IP-Touch-
Sprechstelle. 12 Tasten mit frei programmierbaren Funktionalitäten und Anzeigen. Leuchtring um jede Taste zur Bestätigung der Auswahl.
Mehrfarbige Statusanzeigen für Zonenauswahl. Ergonomisches Tasten Layout mit entfernbarer Frontabdeckung für einfachere Zugänglichkeit der Beschriftungsfelder.
Zertifizierung nach EN54-16.
Technische Daten
Eingangsverbindung:  RJ12
Ausgangsverbindung:  RJ12
Anzeigen
Tasten-Auswahl-Ring:  weiß
Aktiv-Anzeige
Alarmdurchsage:  rot
Geschäftsdurchsage:  blau
Musik:  grün
Störungsanzeige:  gelb
Steuerung Auswahltasten 1-12
Überwachung
Verbindung:  Link presence
Prozessor:  Watchdog
Leistungsaufnahme:  1 W
Schutzklasse:  IP30
Betriebstemperatur:  -5 bis +50 Grad Celsius
Abmessungen:  130 x 62 x 189 mm
Material:  Kunststoff
Farbe:  RAL9017 / RAL9022HR
Gewicht:  0,4 kg
liefern und betriebsfertig montieren.

Angebotenes Fabrikat: '...........................'

Type: '.................................'
Menge: 3,000 St

**02.04.0030 IP-Touchscreen-Sprechstelle**
IP-Touchscreen-Sprechstelle
IP-Netzwerk Touchscreen-Sprechstelle zur Tischaufstellung zum Einsatz in Beschallungs- und Sprachalarmierungsanlagen. Spannungsversorgung erfolgt über POE. Redundanter RJ45-Netzwerkport zur Erhöhung der Ausfallsicherheit. Bedienung erfolgt über das hochauflösende kapazitive
4,3 Zoll Touchdisplay oder über die optionale Tastaturerweiterung.
Eingesprochen wird über das Schwanenhals mikrofon mit Hilfe der PTT-Sprechtaste. Grafische Statusmitteilungen und Bedienfunktionen über nutzerorientierte Bediensoftware.
Zertifizierung nach EN54-16.
Technische Daten
Mikrofon
Nominal Eingangspegel:  81 to 96 dBSPL
Maximum Eingangspegel:  120 dBSPL
Signal-Rauschabstand (SNR):  > 96 dBA
Frequenzbereich:  200 Hz bis 14 kHz
Anzeige
Größe:  4.3"
Touch Bildschirm:  kapazitiv
Farbtiefe:  24-bit
Auflösung:  480 x 272 px
Helligkeit:  300 cd/m2
Monitorlautsprecher
Nominal Eingangspegel zwischen 500 Hz und 3 kHz bei 1 75 dBspl +/-6 dB
Verstärkungsregelung (Gain) 1 dB steps:  Mute, -40 dB bis 0 dB
Frequenzbereich:  500 Hz bis 3 kHz
Line Eingang
Signal-Rauschabstand (SNR):  > 96 dBA
Klirrfaktor (THD):  < 0,1%
Power transfer
Power over Ethernet (PoE 1-2) nomminal DC output voltage: 48V DC
Standard:  IEEE 802.3af (mode B)
Stromaufnahme
Sprechstelle:  5,4 W
Sprechstellenerweiterung:  1 W pro Stück
Eingangsspannungsbereich:  37 bis 57 V DC
Überwachung
Mikrofon:  Impedanz
Audio Pfad:  Pilotton
Steuerung:  Watchdog PoE (1-2):  Spannungswert
Netzwerk Schnittstelle
Ethernet:  100BASE-TX, 1000BASE-T
Protokoll:  TCP/IP
Redundanz:  RSTP
Audio/Steuerung Protokoll:  OMNEO
Netzwerk Audio Latenz:  10 ms
Audio Daten Verschlüsselung:  AES128
Steuerdaten Sicherheit:  TLS
Ports:  2
Schutzklasse:  IP30
Betriebstemperatur:  -5 bis +50 Grad Celsius
Abmessungen:  130 x 62 x 189 mm
Material:  Kunststoff
Farbe:  RAL9017 / RAL9022HR
Gewicht:  0,9 kg
liefern und betriebsfertig montieren.

Angebotenes Fabrikat: '...........................'

Type: '...........................'
Menge: 1,000 St

**02.04.0040 Tastaturerweiterung für IP-Touch-Sprechstelle**
Tastaturerweiterung für IP-Touch-Sprechstelle
Tastaturerweiterung zur Erweiterung der IP-Touch Sprechstelle. Einsetzbar für die Tisch- und auch Wand- Sprechstelle zum Einsatz in Beschallungs- und Sprachalarmierungsanlagen.
Spannungsversorgung erfolgt über das Basisteil der IP-Touch-
Sprechstelle. 12 Tasten mit frei programmierbaren Funktionalitäten und Anzeigen. Leuchtring um jede Taste zur Bestätigung der Auswahl.
Mehrfarbige Statusanzeigen für Zonenauswahl. Ergonomisches Tasten- Layout mit entfernbarer Frontabdeckung für einfachere Zugänglichkeit der Beschriftungsfelder.
Zertifizierung nach EN54-16.
Technische Daten
Eingangsverbindung:  RJ12
Ausgangsverbindung:  RJ12
Anzeigen
Tasten-Auswahl-Ring:  weiß
Aktiv-Anzeige
Alarmdurchsage:  rot
Geschäftsdurchsage:  blau
Musik:  grün
Störungsanzeige:  gelb
Steuerung Auswahltasten 1-12
Überwachung
Verbindung:  Link presence
Prozessor:  Watchdog
Leistungsaufnahme:  1 W
Schutzklasse:  IP30 Betriebstemperatur:  -5 bis +50 Grad Celsius
Abmessungen:  130 x 62 x 189 mm
Material:  Kunststoff
Farbe:  RAL9017 / RAL9022HR
Gewicht:  0,4 kg
liefern und betriebsfertig montieren.

Angebotenes Fabrikat: '............................'

Type: '...............................'
Menge: 2,000 St

#### Bereich 02.05 Ersatzlautsprecher falls defekt

**02.05.0010 2-Weg-Fullrange-Hochleistungssystem**
2-Weg-Fullrange-Hochleistungssystem
Zertifiziert nach EN54-24:2008 und damit zugelassen für den Einsatz in SAA Anlagen nach DIN VDE 0833 -4.
Sehr leichtes 2-Weg-Fullrange-Hochleistungssystem mit zertifizierter Ballwurfsicherheit.
8"-Tief-/Mitteltonlautsprecher im Gehäuse (Bassreflex)
1"-Hochleistungs-Treiber mit Schutzschaltung vor Überlastung
Hochtontreiber an ein 100° (horizontal) x 100° (vertikal) Constant Directivity-Horn
gekoppelt
interne passive Frequenzweiche für den Betrieb über einen digitalen System-Controller zur individuellen Anpassung
auf den jeweiligen Montageort vorgesehen Kompaktes, resonanzarmes Gehäuse mit integrierten Anschlusspunkt für Montagebügel incl. horizontaler und vertikaler Verstellmöglichkeit, speziell auf das System abgestimmter Montagebügel mit Montageplatte, der den Lautsprecher optisch ansprechend nur an einem verdeckten Punkt hält und sowohl
horizontale als auch vertikale Ausrichtung des Systems ermöglicht
Farbe: schwarz (das Gehäuse muss durchfärbt sein)
Frontfläche durch ein in Gehäusefarbe lackiertes (pulverbeschichtetes) Stahlgitter  in robuster Ausführung geschützt, Gitter verschraubt und hinterlegt mit einem hochschalldurchlässigen Akustikschaumstoff mit geringer Hochtondispersionsdämpfung zum Schutz vor Staub
zertifizierte Ballwurfsicherheit gemäß DIN 18 032, Teil 3, Ausgabe April 1997
Anschlüsse: vierpolige Phoenix-Stecker mit 100V-Übertrager
Drehschalter zur Leistungsanpassung (100, 50, 25, 12,5W/100V und 8 Ohm) auf der Rückwand
Technische Daten:
Übertragungsbereich (+/-3 dB):  60 Hz bis 20 kHz
Nennbelastbarkeit:  100W/100V
Empfindlichkeit (1 W/1 m):  92 dB
Maximaler SPL (calc.), 1 m:  121 dB
Schutzklasse:  IP 44 (optional, bei Verwendung der  Anschlussabdeckung TX-ZX)
Maße (B x H x T):  282 x 451 x 263 mm
Gewicht:  10,4 kg
liefern und betriebsfertig montieren.

Angebotenes Fabrikat: '..................................'

Type: '..................................'
Menge: 1,000 St

**02.05.0020 Lautsprechereinheit bestehend aus:**
Lautsprechereinheit bestehend aus:
2-Weg Fullrange-Hochleistungssystem in trapezförmigem Bassreflex-Gehäuse, Zertifiziert nach EN54-24:2008 und damit zugelassen für den Einsatz in SAA Anlagen nach
DIN VDE 0833 -4.
305mm (12") Konus-Mid-Bass mit voll symmetrischem Antrieb in einem ventilierten Gehäuse
Hochleistungs-Treiber mit 2" Titan-Diaphragma und Neodymiumantrieb montiert auf einem drehbaren Constant Directivity 12"x12" Horn mit 1,4"-Eintrittsöffnung das rotierbare Hochtonhorn garantieren den korrekten Nennabstrahlwinkel bei vertikaler und horizontaler Montage und immer eine einheitliche Richtcharakteristik sehr linearer Frequenzgang
integrierte Frequenzweiche 4-Ordnung mit einer akustischen Übernahmefrequenz von 1.450 Hz, selbstrücksetzende, passive Schutzschaltung zum Schutz des HF-Treibers vor Überlastung
für den Betrieb über einen digitalen System-Controller zur individuellen Anpassung auf den jeweiligen Montageort vorgesehen
2-Weg aktiver Betrieb über digitalen System-Controller möglich, Umschaltung vom passivem Betrieb mittels von außen zugänglichem Jumper
Ein Richtfaktor Q größer gleich 9 wird schon ab 1500 Hz erreicht
Kompaktes, trapezförmiges Cluster-Gehäuse mit 15° Seitenneigung aus 13-lagigem Birkensperrholz (18 mm) mit zahlreichen internen Verstrebungen zur Vermeidung von Gehäuseresonanzen
Gesamte Front des Lautsprechers durch ein vollflächiges, pulverbeschichtetes Stahlgitter geschützt, hinterlegt mit hochdurchlässigem Akustikschaum mit geringer Hochtondämpfung 22 versenkte M10 Gewinde-Aufhängepunkte für vielfältige Montagemöglichkeiten (6x jeweils Ober- und Unterseite; 4x jeweils pro Gehäuseseite; 2x Rückseite)
Zweifach Phoenix/EuroBlock Schraubklemm-Anschlüsse zum parallelen Anschluss eines zweiten Systems
Interne Nachrüstung eines 150W/100V-Trafos bei gleichem Anschlußfeld möglich
Technische Daten:
Übertragungsbereich (-10dB):  49 Hz bis 19 kHz
Nennabstrahlwinkel (-6dB):  90° H x 60° V
Nennbelastbarkeit (RMS):  500 W
Empfindlichkeit (1W/1m):  98 dB
maximaler SPL (calc.), 1m:  131 dB
Nominalimpedanz:  8 Ohm
Maße (BxHxT):  maximal (406,3 x 768,6 x 413,3) mm
Gewicht:  27,2 kg
Farbe:  schwarz

Montagebügel
stabiler U-Bügel für die schwenkbare Wand- und Deckenmontage von Systemen der EVF-Serie.
Farbe schwarz.
liefern und betriebsfertig montieren.

Angebotenes Fabrikat: '..........................'

Type: '...............................'
Menge: 1,000 St

#### Bereich 02.06 Einmessen Inbetriebnahme

**02.06.0010 Messung der Sprachverständlichkeit**
*** Pauschalposition
Messung der Sprachverständlichkeit
In Anbetracht des Einsatzes als SAA System ist ein STI-Wert von größer gleich 0,5 nachzuweisen. Für die Ermittlung der Sprachverständlichkeit können Messverfahren (z.B. STIPA) unter Berücksichtigung der Norm (DIN EN 60268 Teil 16) herangezogen werden.
Die Messungen (alle Rufzonen) sind zu dokumentieren und die Ergebnisse in Prüflisten einzutragen.
Menge: 1,000 psch

**02.06.0020 Inbetriebnahme**
*** Pauschalposition
Inbetriebnahme
Inbetriebnahme und Einpegelung der fertig installierten Anlage,
Programmierung der digitalen Signalprozessoren.
Einweisung des Bedienpersonals durch den Hersteller bzw. dessen autorisierten Fachhändler.
Übergabe aller Schaltungsunterlagen in deutscher Ausführung.
Erstellen eines Übergabeberichtes der funktionsfähigen Anlage,
Vorlage des Abnahmeprotokolls beim Ingenieurbüro.
Menge: 1,000 psch

**02.06.0030 Dokumentation SAA**
*** Pauschalposition
Dokumentation SAA
Übergabe der kompletten Dokumentation
- Betriebsbuch
- Bedienungsanleitung
- Zugangsmittel (Passwort, Scchlüssel) sofern verwendet
- Lautsprechergruppen- Verzeichnis
- Dokumentation der gespeicherten Brandfalldurchsagen für Alarmierung und Räumung im Papierform und auf einem separaten Speichermedium
- Ausführungsunterlagen gem. VDE 0800-4 6.2.8

9 Grundrisse
7 Übersichtsschema
Menge: 1,000 psch

#### Bereich 02.07 Demontagen

**02.07.0010 Demontage 19" Einschübe**
Demontage 19" Einschübe
Es sind die vorhandenen 19" Einschübe auszubauen, und fachgerecht zu entsorgen.
Menge: 20,000 St

**02.07.0020 19" Schrank 15 HE nach dem entfernen der 4 Einschübe**
19" Schrank 15 HE nach dem entfernen der 4 Einschübe
die Kabel ca. 10 St abklemmen, beschriften und herausziehen.
Den Schrank demontieren und fachgerecht entsorgen.
Menge: 1,000 St

#### Bereich 02.08 Anbindung Bestand

**02.08.0010 Verteilerkasten VKA 4 / DIN LSA**
Verteilerkasten VKA 4 / DIN LSA
Corning® Verteilerkasten VKA 4 / DIN LSA für max. Kapazität 40 DA, zur Aufnahme von 4 Leisten 10 DA LSA-PLUS 2 Aufputzmontage, Schutzart IP 40, Maße HxBxT: 330 x 330 x 125 mm. Der Fernmeldeverteiler ist verschließbar durch optionalen Schlossbausatz.
Menge: 1,000 St

**02.08.0020 Fernmeldekabel IY(ST)Y 2 x 2 x 0,8**
Fernmeldekabel IY(ST)Y 2 x 2 x 0,8
Fernmelde-Installationskabel gemäß VDE 0815/DIN 57815, in Teillängen liefern, verlegen an Profileisen, Profilschienen, Steigetrassen mittels Bügelschellen, verlegen in Installationskanal oder Doppelboden geordnet, verlegen in Kabelrinnen, Weitspannkabelleitern, Kabelwanne geordnet einschl. Bündelung mit PVC-Band.
Montagehöhe bis 15 m

Die Kabelrinnen sind an Medienschienen in ca. 10m bis ca. 15 mmontiert.
Menge: 850,000 m

**02.08.0030 Fernmelde Erdkabel A-2Y(L)2Y 2X2X0,8 SW**
Fernmelde Erdkabel A-2Y(L)2Y 2X2X0,8 SW
sonst wie vor
Menge: 45,000 m

**02.08.0040 JE-H(ST)H BD.E30 2X2X0,8 OR**
JE-H(ST)H BD.E30 2X2X0,8 OR
Verlegung in E30 Kabelrinne
Menge: 250,000 m

**02.08.0050 JE-H(ST)H BD.E30 2X2X0,8 OR**
JE-H(ST)H BD.E30 2X2X0,8 OR, wie vor
jedoch Verlegung in E30 Sammelhaltern
Menge: 120,000 m

**02.08.0060 Alu Steck-ES 16 verlegen offen, auf Putz**
Elektroinstallationsrohr DIN EN 61386-21, Maße DIN EN
60423, nicht flammenausbreitend, aus Aluminium,
einwandig, glatt, starr, Außendurchmesser 16 mm,
Klassifizierungscode 44561, Druckfestigkeit schwer,
Schlagfestigkeit schwer, Dauergebrauchs- und
Installationstemperatur min. - 45 °C max. + 250 °C,
verlegen offen, auf Putz.
Montagehöhe bis 3,50m
die Enden sind jeweils mit einer Kunststoffülle abzuschließen.
Die Tüllen sind in den EP mit einzukalkulieren

Hersteller: '......................'

Typ: '...............................'
Menge: 45,000 m
Produkt:
  Artikel:
    Artikelnummer: 20910040
    Artikelkurztext: Alu Steck-ES 16 verlegen offen, auf Putz

**02.08.0070 Leistung wie vorher beschrieben, jedoch Monagehöhe bis 4,50m**
Leistung wie vorher beschrieben, jedoch
Monagehöhe bis 6m
Menge: 65,000 m

**02.08.0080 Alu Steck-ES 25 verlegen offen, auf Putz**
Elektroinstallationsrohr DIN EN 61386-21, Maße DIN EN
60423, nicht flammenausbreitend, aus Aluminium,
einwandig, glatt, starr, Außendurchmesser 25 mm,
Klassifizierungscode 44561, Druckfestigkeit schwer,
Schlagfestigkeit schwer, Dauergebrauchs- und
Installationstemperatur min. - 45 °C max. + 250 °C,
verlegen offen, auf Putz.
Montagehöhe bis 3,50m

die Enden sind jeweils mit einer Kunststofftülle abzuschließen.
Die Tüllen sind in den EP mit einzukalkulieren
Hersteller: '......................'

Typ: '.....................'
Menge: 25,000 m

**02.08.0090 Leistung wie vorher beschrieben,**
Leistung wie vorher beschrieben, jedoch
Monagehöhe bis 6,00m
Menge: 15,000 m

**02.08.0100 Alu Steck-ES-20 DIN EN 61386-21, Maße DIN EN**
Elektroinstallationsrohr DIN EN 61386-21, Maße DIN EN
60423, nicht flammenausbreitend, aus Aluminium,
einwandig, glatt, starr, Außendurchmesser 20 mm,
Klassifizierungscode 44561, Druckfestigkeit schwer,
Schlagfestigkeit schwer, Dauergebrauchs- und
Installationstemperatur min. - 45 °C max. + 250 °C,
verlegen offen, auf Putz.
Montagehöhe bis 5,0 m

die Enden sind jeweils mit einer Kunststofftülle abzuschließen.
Die Tüllen sind in den EP mit einzukalkulieren

Hersteller: '......................'

Typ: '.....................'
Menge: 35,000 m

#### Bereich 02.09 Dienstleistungen

**02.09.0001 Wartung**
Wartungsvertrag pro Jahr.
Die Funktionsfähigkeit dieser Sprachalarmierungsanlage ist im Fall einer Gefahr entscheidend für die Rettung von Menschenleben. Aus diesem Grund ist der Betreiber gesetzlich zur Erhaltung einer ständigen Funktionsbereitschaft verpflichtet.

Die Wartung an einer Sprachalarmierungsanlage darf nur von Personal mit entsprechender Fachkunde durchgeführt werden.

Um eine fachgerechte Überprüfung der Sprachalarmierungsanlage inkl. der geforderten Betriebsdauerprüfung zu gewährleisten, wird der Abschluss eines Wartungsvertrages empfohlen.

Leistungen einmal jährlich:
Menge: 4,000 pa

### Titel 03 Sicherheitsbeleuchtung

*Hinweis: Fabrikatsvorgabe*
Fabrikatsvorgabe

Der Planung liegt das Fabrikat CEAG zugrunde.
Dem Bieter bleicbt freigestellt, ein gleichartiges und gleichwertiges Fabrikat anzubieten.

Abgebotenes Fabrikat: '...........................'

Typ: '..........................................'

*Hinweis: Anlagenbeschreibung*
Das Gebäude ist mit einer Sicherheitsbeleuchtung, bestehend aus einem
vollüberwachten CPS-System gemäß DIN EN 50171 zur Versorgung von
Sicherheits- und Rettungszeichenleuchten, auszurüsten. Die Sicherheitsbeleuchtung
ist gemäß VDE 0108-100, DIN VDE 0100-560, DIN EN IEC 62485-2, DGUV V3,
DIN EN 1838, DIN 4844 und DIN EN 60598 (jeweils neusten Fassung) anzubieten und
zu errichten.

Die Zentralbatterie und die Unterstationen werden im Bestand eins zu eins ausgetauscht.

Für die Zuleitung zu den Unterstationen ist die Bestandsverkabelung zu verwenden.

Leuchten für die Sicherheitsbeleuchtung sind rot zu kennzeichnen. In unmittelbarer Nähe
der Brennstellen sind Stromkreisbezeichnungsschilder anzubringen. Rettungszeichenleuchten sind in Dauerschaltung auszuführen. Alle weiteren Leuchten werden in Bereitschaftsschaltung vorgesehen. Das System muss die Möglichkeit bieten, Leuchten der Allgemeinbeleuchtung in die Sicherheitsbeleuchtung mit zu integrieren. Die Betriebsart jeder Leuchte
(Bereitschaft- und Dauerlicht) wird aus Sicherheitsgründen über einen Schiebeschalter am
Baustein eingestellt.

Bei Bereitschaftsschaltung ist in den Unterverteilern für die Allgemeinbeleuchtung die Netzspannung der entsprechenden Allgemeinstromkreise zu überwachen. Sofern noch das Netz am Hauptverteiler der Sicherheitsbeleuchtung vorhanden ist, muss gewährleistet sein, dass eine
Umschaltung der Sicherheitsbeleuchtung auf Batteriebetrieb nicht erfolgt. Die Bereitschaftsleuchten
müssen über das vorhandene Netz in Betrieb gehen.

In den Unterverteilungen der Allgemeinbeleuchtung ist die Netzspannung durch Bus-Netzwächter
zu überwachen. Die selektive Zuschaltung einzelner Bereiche muss bei Ausfall der Allgemeinbeleuchtung gewährleistet sein. Es muss sichergestellt sein, dass auch bei einem Fehler in der
Signalleitung die entsprechenden Bereiche zuschalten.

Der Betriebszustand der Sicherheitsbeleuchtung ist an eine ständig besetzte Stelle optisch und
akustisch zu melden.

CPS-System mit modularem Systemaufbau bestehend aus: Überwachungs- und Programmiereinrichtung, Umschalteinrichtung, Ladeeinrichtung sowie Stromkreismodule.

Alle Module mit isolierten, berührungssicheren Frontplatten. Großer Anschlussraum mit Leitungseinführung von oben auf berührungssichere Klemmen gem. DGUV V3 und VDE 0100. Getrennte Leitungsführungen von Batterie-, Netz-, Steuer- und Notlicht Stromkreisleitungen.

Überwachungs- und Programmiereinrichtung mit 7" Touchscreen und integriertem Prüfbuch zur
Steuerung des Gesamtsystems.

4x potentialfreie Meldekontakte für: Anlage Betriebsbereit, Ersatznetzbetrieb/Batteriebetrieb,
Sammelstörung, Lüftersteuerung.

Klartextanzeigen im Display für: Batteriespannung, Batterieladestrom, Entladestrom, Batterietemperatur, Funktions- und Betriebsdauertests, Betriebsbereit, Testbestrieb, Netzbetrieb,
Gerätestörung, Dauerlicht Ein/Aus, Netzausfall UV-Allgemein, Leuchtenstörung,
Tiefentladeschutz.

Das System muss die Möglichkeit bieten, an eine übergeordnete Standortvisualisierung (CEAG)
auf der Museumsinsel angeschlossen werden. Die Kommunikation erfolgt über TCP/IP. BAC Net

Selektives Einschalten der Sicherheitsbeleuchtung in den vom Netzausfall betroffenen Bereichen.

Notlicht-Stromkreis mit freier Programmierung für Dauer- und/oder Bereitschaftslicht und VDE-
gerechter, 2-poliger Absicherung. Alle Endstromkreise serienmäßig mit Stromkreisüberwachung.
Unter Einsatz von systemgebundenen CEAG Überwachungsmodulen ist eine Einzelleuchtenüberwachung möglich.

Die Außenleuchten werden über ein gesondertes Dali Modul in der Leuchte überwacht.

#### Bereich 03.01 Zentralbatterieanlage

**03.01.0010 Sibelon CPS**
DG-S/LAD100

Zertifiziertes Zentralbatteriesystem DualGuard-S LAD 100 gemäß EN 50171, EN 60950 und DIN EN IEC 62485-2 (Ersatz für EN 50272-2) zur Versorgung von Sicherheits- und Rettungszeichenleuchten 230V / 216V AC/DC unter Einhaltung der EMV-Prüfnorm als Gesamtsystem. Geeignet für Sicherheitsbeleuchtungsanlagen gemäß DIN VDE 0100-560, DIN EN 50172 und V DIN V VDE 0108-100 und Evakuierungseinrichtung gemäß Entwurf DIN VDE 0100-200. Mit automatischer Prüfvorrichtung gemäß EN 62034 für Einzelleuchten, Bus Phasenwächter, Batteriesträngen, einzelnen Batterieblöcken und Isolationstesteinrichtungsüberwachung. Individuelle Zustands- und Namensanzeige pro Leuchte auf dem TFT-Touch-Display in Verbindung mit systemgebundenen EVG / LED Versorgungsmodul einschließlich Überwachungsbaustein ohne zusätzliche Datenleitung.

Gemäß ISO 9001 entwickelt, gefertigt und geprüft.

Freie Programmierung der Schaltungsart jeder einzelnen Sicherheits- und Rettungszeichenleuchte mit systemgebundenen EVG / LED Versorgungsmodul oder Überwachungsbaustein über das TFT-Touch-Display des Zentralbatteriesystems ohne zusätzliche Steuerleitung zu den Leuchten. Mischbetrieb innerhalb eines Stromkreises von Dauerlicht, geschaltetem Dauerlicht, Bereitschaftslicht und dynamischer / adaptiver Fluchtweglenkung.

Nennbetriebsdauer: 3h
Wiederaufladezeit: 12h

bestehend aus:
Frei programmierbarem Farb-Touch-Display mit dimmbaren Breitformat TFT-64k Display. Mit 512MB RAM und 4GB Flash Speicher und ICON-Touchbuttons zur Statusanzeige und Konfiguration der DualGuard-S in Verbindung mit dem ACU DG-S Modul. Mit vorkonfigurierbaren Benutzerprofilen und passwortgeschütztem Zugang. Über Benutzerprofile kann die Menüstruktur auf vier vordefinierte Benutzergruppen abgestimmt werden. Um die Bedienung zu vereinfachen, werden nur die für die jeweilige Benutzergruppe relevanten Menüpunkte eingeblendet.

1  Stück TFT-Touch-Display 7" (optional)

ACU DG-S Modul zur DIN Schienen Montage für die Kommunikation zwischen den Modulen und dem frei programmierbaren Farb-Touch-Display. Mit LED Anzeigen für Betriebsbereit, Speisung aus der Sicherheitsstromquelle, Störung und Evakuierungsszenario aktiv.

Serienmäßig bestehend aus:
Eingebauter Ethernet Schnittstelle zur Konfiguration und Statusmeldung der DualGuard-S Geräte über WEB
Vorbereitet für den Anschluss der VisionGuard Visualisierungs- und Überwachungssoftware
Mit ACU DG-S Bus Vernetzung von bis zu 32 DualGuard-S Geräten zur geräteübergreifenden Verknüpfung von Schaltaktionen und Spannungsüberwachungen.
Vier frei programmierbare potentialfreie Meldekontakten als Wechsler mit separater Wurzel, um Statusmeldungen an eine übergeordnete Gebäudeleittechnik zu melden.
Sechs frei programmierbare, unterbrechungs- und kurzschlusstoleranten 24V Eingängen zur Geräteübergreifenden Steuerung über den ACU DC Bus.
Anbindung von dynamisch-adaptiven Rettungszeichenleuchten vom Typ GuideLed DX und DXC.

Ladeeinrichtung mit separatem Batterie Control Modul und Ansteuerung von Lademodulen zur normgerechten Aufladung der Batterie über den Charge Control Bus. Durch eine alternierende Zuschaltung der Lademodule bei Erhaltungsladung wird die Lebensdauer der Lademodule erhöht. Mit Batteriestrangüberwachung gemäß Entwurf EN 50171 und ISO-Testeinrichtung nach DIN VDE0100 Teil 410

1 Stück Stahlblech-Standschrank mit in der Tür eingebauten TFT-Touch-Display,
Abmessungen: H=2040mm, B=800mm, T=405mm, Schutzart: Batterie- und Elektronikschrank IP 21, geeignet zur Aufnahme von Batterien bis 308 Ah, Schutzklasse I, Kabeleinführung von oben oder unten, Türanschlag rechts, Doppelbartschließung
Außenlackierung: Struktur Pulverlack (Epoxid-Polyester), Farbton: RAL 7035 lichtgrau.

1  Stück Schaltschranksockel Höhe 100mm, Farbe RAL7035 lichtgrau
1  Stück CG IV.1-Relaisschnittstelle zur Weitermeldung von Betriebszuständen und Fernauslösung von Funktions- und Betriebsdauertest.

bestückt mit

Optionalen Rangierverteiler für maximal 15 abgesicherte Batterie und Netzabgänge zu Unterstationen. NH-Lasttrennschalter für Netz- und Batterieeinspeisung, Anschlussquerschnitt 50mm².

3  Stück Rangierabgang Netz modulares Steckmodul dreipolig, Anschlussquerschnitt 16mm²
15  Stück Rangierabgang Batterie modulares Steckmodul zweipolig, Anschlussquerschnitt 16mm²

Nachstehende Endstromkreise anschlussfertig vorverdrahtet auf Dreistock-Installationsklemmen mit Zugfederanschluss, N-Trennklemme 4mm² (AWG 11) und PE Anschluss

12  Stück freiprogrammierbaren Endstromkreisen mit STAR-Technologie 3A Nennstrom, Sicherungswert 5 A, Einzelumschaltung (Netz / Batterie) pro Stromkreis (typische Umschaltzeit: 450 ms), separate Absicherung AC / DC, permanente Überwachung der AC - Sicherung, Servicetaster zur Sofortanalyse, 20 Leuchten überwachbar, DC - Betrieb bei einpoligen Erdschluss gewährleistet
0  Stück freiprogrammierbaren Endstromkreisen mit STAR-Technologie 6A Nennstrom, Sicherungswert 10 A, Einzelumschaltung (Netz / Batterie) pro Stromkreis (typische Umschaltzeit: 450 ms), separate Absicherung AC / DC, permanente Überwachung der AC - Sicherung, Servicetaster zur Sofortanalyse, 20 Leuchten überwachbar, DC - Betrieb bei einpoligen Erdschluss gewährleistet
0  Stück zusätzliche anschlussfertige Endstromkreis- Vorverdrahtung 1,5A Nennstrom als Reserve Stromkreisabgangsklemme für die Nachrüstung von variablen Stromkreisbaugruppen.
0  Stück zusätzliche anschlussfertige Endstromkreis-Vorverdrahtung 3A Nennstrom als Reserve Stromkreisabgangsklemme für die Nachrüstung von variablen Stromkreisbaugruppen.
0  Stück zusätzliche anschlussfertige Endstromkreis-Vorverdrahtung 6A Nennstrom als Reserve Stromkreisabgangsklemme für die Nachrüstung von variablen Stromkreisbaugruppen.
1  Stück OGiV-Blockbatterie
89,4Ah /C10 1,8V/Z, 20°C 216V
1  Stück Batterieschrank, H x B x T 2050x800x400mm
1  Stück Schaltschranksockel Batterieschrank, Höhe 100mm, Farbe RAL7035 lichtgrau
(incl. 25% Alterungsreserve gem. EUROBAT und DIN EN 50 171)

Typ: DualGuard-S LAD 100
Fabrikat: EATON

Angebotenes Fabrikat: '.................................'

Typ: '..........................................'

Komplett liefern, montieren und betriebsfertig anschließen.
Menge: 1,000 St

**03.01.0020 Programmierung und Einweisung**
*** Pauschalposition
Programmierung und Einweisung

Programmierung und Einweisung durch den CEAG Kundendienst nach erfolgter Inbetriebnahme durch den Installateur.

Es erfolgt eine Programmierung der Gerätegrundfunktionen (keine Zielortprogrammierung der Leuchten) und eine Einweisung des Bedienerpersonals.

Typ: Programmierung und Einweisung
Fabrikat: CEAG

Angebotenes Fabrikat: '.................................'

Typ: '..........................................'

Komplett liefern, montieren und betriebsfertig anschließen.
Menge: 1,000 psch

**03.01.0030 RCM-AS Fernanzeige Aufputz**
RCM-AS Fernanzeige Aufputz

RCM-AS Fernanzeige entspr. DIN VDE 0100-560

Gemäß ISO 9001 entwickelt, gefertigt und geprüft.

Für die Fernanzeige der Betriebszustände des Zentralbatteriesystems. Funktion ist auch bei Netzausfall gewährleistet. Über einen Schlüsselschalter ist die Blockierung des Notlichtbetriebes während Betriebsruhezeiten möglich. Durch die Blockierung des Notbetriebes wird die Batterieerhaltungsladung nicht betroffen.
Eine differenzielle Schleifenüberwachung führt bei Kurzschluss- oder Drahtbrucherkennung zur Betriebsbereitschaft des Systems.
LED-Anzeigen: Anlage betriebsbereit, Batteriebetrieb, Anlage gestört.

Gehäuse: Thermoplast Kunststoffgehäuse für Aufputzmontage
Schtzart: IP 20
Abmessungen (mm): B=80, H=80, T=52
Anschlussleitung: J-Y(ST)Y 4x2x0,8
Maximale Leitungslänge: 2000 m

Typ: RCM-AS Fernanzeige Aufputz
Fabrikat: EATON

Angebotenes Fabrikat: '.................................'

Typ: '..........................................'

Komplett liefern, montieren und betriebsfertig anschließen.
Menge: 1,000 St

**03.01.0040 DG-S/LAD100**
DG-S/LAD100

Zertifiziertes Zentralbatteriesystem DualGuard-S LAD 100 gemäß EN 50171, EN 60950 und DIN EN IEC 62485-2 (Ersatz für EN 50272-2) zur Versorgung von Sicherheits- und Rettungszeichenleuchten 230V / 216V AC/DC unter Einhaltung der EMV-Prüfnorm als Gesamtsystem. Geeignet für Sicherheitsbeleuchtungsanlagen gemäß DIN VDE 0100-560, DIN EN 50172 und V DIN V VDE 0108-100 und Evakuierungseinrichtung gemäß Entwurf DIN VDE 0100-200. Mit automatischer Prüfvorrichtung gemäß EN 62034 für Einzelleuchten, Bus Phasenwächter, Batteriesträngen, einzelnen Batterieblöcken und Isolationstesteinrichtungsüberwachung. Individuelle Zustands- und Namensanzeige pro Leuchte auf dem TFT-Touch-Display in Verbindung mit systemgebundenen EVG / LED Versorgungsmodul einschließlich Überwachungsbaustein ohne zusätzliche Datenleitung.

Gemäß ISO 9001 entwickelt, gefertigt und geprüft.

Freie Programmierung der Schaltungsart jeder einzelnen Sicherheits- und Rettungszeichenleuchte mit systemgebundenen EVG / LED Versorgungsmodul oder Überwachungsbaustein über das TFT-Touch-Display des Zentralbatteriesystems ohne zusätzliche Steuerleitung zu den Leuchten. Mischbetrieb innerhalb eines Stromkreises von Dauerlicht, geschaltetem Dauerlicht, Bereitschaftslicht und dynamischer / adaptiver Fluchtweglenkung.

Nennbetriebsdauer: h
Wiederaufladezeit: h

bestehend aus:

Frei programmierbarem Farb-Touch-Display mit dimmbaren Breitformat TFT-64k Display. Mit 512MB RAM und 4GB Flash Speicher und ICON-Touchbuttons zur Statusanzeige und Konfiguration der DualGuard-S in Verbindung mit dem ACU DG-S Modul. Mit vorkonfigurierbaren Benutzerprofilen und passwortgeschütztem Zugang. Über Benutzerprofile kann die Menüstruktur auf vier vordefinierte Benutzergruppen abgestimmt werden. Um die Bedienung zu vereinfachen, werden nur die für die jeweilige Benutzergruppe relevanten Menüpunkte eingeblendet.

  Stück TFT-Touch-Display 4,3" (Standard)
  Stück TFT-Touch-Display 7" (optional)

ACU DG-S Modul zur DIN Schienen Montage für die Kommunikation zwischen den Modulen und dem frei programmierbaren Farb-Touch-Display. Mit LED Anzeigen für Betriebsbereit, Speisung aus der Sicherheitsstromquelle, Störung und Evakuierungsszenario aktiv.

Serienmäßig bestehend aus:
Eingebauter Ethernet Schnittstelle zur Konfiguration und Statusmeldung der DualGuard-S Geräte über WEB
Vorbereitet für den Anschluss der VisionGuard Visualisierungs- und Überwachungssoftware
Mit ACU DG-S Bus Vernetzung von bis zu 32 DualGuard-S Geräten zur geräteübergreifenden Verknüpfung von Schaltaktionen und Spannungsüberwachungen.
Vier frei programmierbare potentialfreie Meldekontakten als Wechsler mit separater Wurzel, um Statusmeldungen an eine übergeordnete Gebäudeleittechnik zu melden.
Sechs frei programmierbare, unterbrechungs- und kurzschlusstoleranten 24V Eingängen zur Geräteübergreifenden Steuerung über den ACU DC Bus.
Anbindung von dynamisch-adaptiven Rettungszeichenleuchten vom Typ GuideLed DX und DXC.

Ladeeinrichtung mit separatem Batterie Control Modul und Ansteuerung von Lademodulen zur normgerechten Aufladung der Batterie über den Charge Control Bus. Durch eine alternierende Zuschaltung der Lademodule bei Erhaltungsladung wird die Lebensdauer der Lademodule erhöht. Mit Batteriestrangüberwachung gemäß Entwurf EN 50171 und ISO-Testeinrichtung nach DIN VDE0100 Teil 410

1 Stück Stahlblech-Standschrank mit in der Tür eingebauten TFT-Touch-Display,
Abmessungen: H=2040mm, B=800mm, T=405mm, Schutzart: Batterie- und Elektronikschrank IP 21, geeignet zur Aufnahme von Batterien bis 308 Ah, Schutzklasse I, Kabeleinführung von oben oder unten, Türanschlag rechts, Doppelbartschließung
Außenlackierung: Struktur Pulverlack (Epoxid-Polyester), Farbton: RAL 7035 lichtgrau.

Optional:

  Stück Schaltschranksockel Höhe 100mm, Farbe RAL7035 lichtgrau
  Stück Schaltschranksockel Höhe 200mm, Farbe RAL7035 lichtgrau
  Stück Dachblech mit Bürsteneinführung, Schutzart IP 20
  Stück Dachblech mit Moosgummi-Flanschplatten, Schutzart IP 20
  Satz Blindstopfen passend zum gebohrten Dachblech mit Schutzfolie.
  Stück IP 31 Schrank Kit
  Stück Türanschlag links
  Stück Sonderschließung zur Aufnahme eines Profil Halbzylinders
  Stück Lademodul CM.1 1,7A inkl. CCB Interface zur Busanbindung.
  Stück Lademodul CM 3,4A inkl. CCB Interface zur Busanbindung.
  Stück CG IV.1-Relaisschnittstelle zur Weitermeldung von Betriebszuständen und Fernauslösung von Funktions- und Betriebsdauertest.
  Stück CG V.1-Relaisschnittstelle zur Weitermeldung von Betriebszuständen und Fernauslösung von Funktions- und Betriebsdauertest.

bestückt mit

Optionalen Rangierverteiler für maximal 15 abgesicherte Batterie und Netzabgänge zu Unterstationen. NH-Lasttrennschalter für Netz- und Batterieeinspeisung, Anschlussquerschnitt 50mm².

  Stück Rangierabgang Netz modulares Steckmodul dreipolig, Anschlussquerschnitt 16mm²
  Stück Rangierabgang Batterie modulares Steckmodul zweipolig, Anschlussquerschnitt 16mm²

Nachstehende Endstromkreise anschlussfertig vorverdrahtet auf Dreistock-Installationsklemmen mit Zugfederanschluss, N-Trennklemme 4mm² (AWG 11) und PE Anschluss

  Stück freiprogrammierbaren Endstromkreisen mit STAR-Technologie 1,5A Nennstrom, Sicherungswert 2,5 A, Gruppenumschaltung (Netz / Batterie) pro Modul (typische Umschaltzeit: 450 ms), Servicetaster zur Sofortanalyse, 20 Leuchten überwachbar.
  Stück freiprogrammierbaren Endstromkreisen mit STAR-Technologie 3A Nennstrom, Sicherungswert 5 A, Einzelumschaltung (Netz / Batterie) pro Stromkreis (typische Umschaltzeit: 450 ms), separate Absicherung AC / DC, permanente Überwachung der AC - Sicherung, Servicetaster zur Sofortanalyse, 20 Leuchten überwachbar, DC - Betrieb bei einpoligen Erdschluss gewährleistet
  Stück freiprogrammierbaren Endstromkreisen mit STAR-Technologie 6A Nennstrom, Sicherungswert 10 A, Einzelumschaltung (Netz / Batterie) pro Stromkreis (typische Umschaltzeit: 450 ms), separate Absicherung AC / DC, permanente Überwachung der AC - Sicherung, Servicetaster zur Sofortanalyse, 20 Leuchten überwachbar, DC - Betrieb bei einpoligen Erdschluss gewährleistet
  Stück zusätzliche anschlussfertige Endstromkreis- Vorverdrahtung 1,5A Nennstrom als Reserve Stromkreisabgangsklemme für die Nachrüstung von variablen Stromkreisbaugruppen.
  Stück zusätzliche anschlussfertige Endstromkreis-Vorverdrahtung 3A Nennstrom als Reserve Stromkreisabgangsklemme für die Nachrüstung von variablen Stromkreisbaugruppen.
  Stück zusätzliche anschlussfertige Endstromkreis-Vorverdrahtung 6A Nennstrom als Reserve Stromkreisabgangsklemme für die Nachrüstung von variablen Stromkreisbaugruppen.
0  Stück OGiV-Blockbatterie
Ah /C10 1,8V/Z, 20°C 216V
0  Stück Batterieschrank, H x B x T 2050x800x400mm
  Stück Batteriegestell
  Stück Schaltschranksockel Batterieschrank, Höhe 100mm, Farbe RAL7035 lichtgrau
  Stück Schaltschranksockel Batterieschrank, Höhe 200mm, Farbe RAL7035 lichtgrau
(incl. 25% Alterungsreserve gem. EUROBAT und DIN EN 50 171)

Typ: DualGuard-S LAD 100
Fabrikat: EATON

Angebotenes Fabrikat: '.................................'

Typ: '..........................................'

Komplett liefern, montieren und betriebsfertig anschließen.
Menge: 1,000 St

**03.01.0050 Zertifizierte Unterstation DualGuard-S US30 gemäß EN 50171,**
Zertifizierte Unterstation DualGuard-S US30 gemäß EN 50171, EN 60950 und DIN EN IEC 62485-2 (Ersatz für EN 50272-2) zur Versorgung von Sicherheits- und Rettungszeichenleuchten 230V / 216V AC/DC unter Einhaltung der EMV-Prüfnorm als Gesamtsystem. Geeignet für Sicherheitsbeleuchtungsanlagen gemäß DIN VDE 0100-560, DIN EN 50172 und V DIN V VDE 0108-100 und Evakuierungseinrichtung gemäß Entwurf DIN VDE 0100-200. Mit automatischer Prüfvorrichtung gemäß EN 62034 für Einzelleuchten und Bus Phasenwächterüberwachung. Individuelle Zustands- und Namensanzeige pro Leuchte auf dem TFT-Touch-Display in Verbindung mit systemgebundenen EVG / LED Versorgungsmodul einschließlich Überwachungsbaustein ohne zusätzliche Datenleitung.

Gemäß ISO 9001 entwickelt, gefertigt und geprüft.

Freie Programmierung der Schaltungsart jeder einzelnen Sicherheits- und Rettungszeichenleuchte mit systemgebundenen EVG / LED Versorgungsmodul oder Überwachungsbaustein über das TFT-Touch-Display des Zentralbatteriesystems ohne zusätzliche Steuerleitung zu den Leuchten. Mischbetrieb innerhalb eines Stromkreises von Dauerlicht, geschaltetem Dauerlicht, Bereitschaftslicht und dynamischer / adaptiver Fluchtweglenkung.

Nennbetriebsdauer: 3h
Wiederaufladezeit: 12h

bestehend aus:

Frei programmierbarem Farb-Touch-Display mit dimmbaren Breitformat TFT-64k Display. Mit 512MB RAM und 4GB Flash Speicher und ICON-Touchbuttons zur Statusanzeige und Konfiguration der DualGuard-S in Verbindung mit dem ACU DG-S Modul. Mit vorkonfigurierbaren Benutzerprofilen und passwortgeschütztem Zugang. Über Benutzerprofile kann die Menüstruktur auf vier vordefinierte Benutzergruppen abgestimmt werden. Um die Bedienung zu vereinfachen, werden nur die für die jeweilige Benutzergruppe relevanten Menüpunkte eingeblendet.

1 Stück TFT-Touch-Display 7" (optional)

ACU DG-S Modul zur DIN Schienen Montage für die Kommunikation zwischen den Modulen und dem frei programmierbaren Farb-Touch-Display. Mit LED Anzeigen für Betriebsbereit, Speisung aus der Sicherheitsstromquelle, Störung und Evakuierungsszenario aktiv.

Serienmäßig bestehend aus:
Eingebauter Ethernet Schnittstelle zur Konfiguration und Statusmeldung der  DualGuard-S Geräte über WEB
Vorbereitet für den Anschluss der VisionGuard Visualisierungs- und Überwachungssoftware
Mit ACU DG-S Bus Vernetzung von bis zu 32 DualGuard-S Geräten zur geräteübergreifenden Verknüpfung von Schaltaktionen und Spannungsüberwachungen.
Vier frei programmierbare potentialfreie Meldekontakten als Wechsler mit separater Wurzel, um Statusmeldungen an eine übergeordnete Gebäudeleittechnik zu melden.
Sechs frei programmierbare, unterbrechungs- und kurzschlusstoleranten 24V Eingängen zur Geräteübergreifenden Steuerung über den ACU DC Bus.
Anbindung von dynamisch-adaptiven Rettungszeichenleuchten vom Typ GuideLed DX und DXC.

1 Stück Stahlblech Standschrank mit in der Tür eingebauten TFT-Touch-Display,
Abmessungen: H=2070mm, B=800mm, T=405mm, Schutzart: Elektronikschrank IP 21, Schutzklasse I,Kabeleinführung von oben,Türanschlag rechts, Doppelbartschließung
Außenlackierung: Struktur Pulverlack (Epoxid-Polyester),
Farbton: RAL 7035 lichtgrau.

Optional:
  Stück Schaltschranksockel Höhe 100mm, Farbe RAL7035 lichtgrau
  Stück Schaltschranksockel Höhe 200mm, Farbe RAL7035 lichtgrau
  Stück Dachblech mit Bürsteneinführung, Schutzart IP 20
  Stück Dachblech mit Moosgummi-Flanschplatten, Schutzart IP 20
  Satz Blindstopfen passend zum gebohrten Dachblech mit Schutzfolie.
  Stück IP 31 Schrank Kit
  Stück Türanschlag links
  Stück Sonderschließung zur Aufnahme eines Profil Halbzylinders
  Stück CG IV.1-Relaisschnittstelle zur Weitermeldung von Betriebszuständen und Fernauslösung von Funktions- und Betriebsdauertest.
  Stück CG V.1-Relaisschnittstelle zur Weitermeldung von Betriebszuständen und Fernauslösung von Funktions- und Betriebsdauertest.

Standschrank mit Platzreserve für den Ausbau auf maximal 88 Endstromkreise, jedoch maximal 30 variablen Stromkreisbaugruppen.

Nachstehende Endstromkreise anschlussfertig vorverdrahtet auf Dreistock-Installationsklemmen mit Zugfederanschluss, N-Trennklemme 4mm² (AWG 11) und PE Anschluss

  Stück freiprogrammierbaren Endstromkreisen mit STAR-Technologie 1,5A Nennstrom, Sicherungswert 2,5 A, Gruppenumschaltung (Netz / Batterie) pro Modul (typische Umschaltzeit: 450 ms), Servicetaster zur Sofortanalyse, 20 Leuchten überwachbar.
16 Stück freiprogrammierbaren Endstromkreisen mit STAR-Technologie 3A Nennstrom, Sicherungswert 5 A, Einzelumschaltung (Netz / Batterie) pro Stromkreis (typische Umschaltzeit: 450 ms), separate Absicherung AC / DC, permanente Überwachung der AC - Sicherung, Servicetaster zur Sofortanalyse, 20 Leuchten überwachbar, DC - Betrieb bei einpoligen Erdschluss gewährleistet

Typ: DualGuard-S US30
Fabrikat: EATON

Angebotenes Fabrikat: '.................................'

Typ: '..........................................'

Komplett liefern, montieren und betriebsfertig anschließen.
Menge: 11,000 St

**03.01.0060 DG-S US/15**
DG-S US/15

Zertifizierte Unterstation DualGuard-S US 15 gemäß EN 50171, EN 60950 und DIN EN IEC 62485-2 (Ersatz für EN 50272-2) zur Versorgung von Sicherheits- und Rettungszeichenleuchten 230V / 216V AC/DC unter Einhaltung der EMV-Prüfnorm als Gesamtsystem. Geeignet für Sicherheitsbeleuchtungsanlagen gemäß DIN VDE 0100-560, DIN EN 50172 und V DIN V VDE 0108-100 und Evakuierungseinrichtung gemäß Entwurf DIN VDE 0100-200. Mit automatischer Prüfvorrichtung gemäß EN 62034 für Einzelleuchten und Bus Phasenwächterüberwachung. Individuelle Zustands- und Namensanzeige pro Leuchte auf dem TFT-Touch-Display in Verbindung mit systemgebundenen EVG / LED Versorgungsmodul einschließlich Überwachungsbaustein ohne zusätzliche Datenleitung.

Gemäß ISO 9001 entwickelt, gefertigt und geprüft.

Freie Programmierung der Schaltungsart jeder einzelnen Sicherheits- und Rettungszeichenleuchte mit systemgebundenen EVG / LED Versorgungsmodul oder Überwachungsbaustein über das TFT-Touch-Display des Zentralbatteriesystems ohne zusätzliche Steuerleitung zu den Leuchten. Mischbetrieb innerhalb eines Stromkreises von Dauerlicht, geschaltetem Dauerlicht, Bereitschaftslicht und dynamischer / adaptiver Fluchtweglenkung.

bestehend aus:

Frei programmierbarem Farb-Touch-Display mit dimmbaren Breitformat TFT-64k Display. Mit 512MB RAM und 4GB Flash Speicher und ICON-Touchbuttons zur Statusanzeige und Konfiguration der DualGuard-S in Verbindung mit dem ACU DG-S Modul. Mit vorkonfigurierbaren Benutzerprofilen und passwortgeschütztem Zugang. Über Benutzerprofile kann die Menüstruktur auf vier vordefinierte Benutzergruppen abgestimmt werden. Um die Bedienung zu vereinfachen, werden nur die für die jeweilige Benutzergruppe relevanten Menüpunkte eingeblendet.

1 Stück TFT-Touch-Display 7" (optional)

ACU DG-S Modul zur DIN Schienen Montage für die Kommunikation zwischen den Modulen und dem frei programmierbaren Farb-Touch-Display. Mit LED Anzeigen für Betriebsbereit, Speisung aus der Sicherheitsstromquelle, Störung und Evakuierungsszenario aktiv.

Serienmäßig bestehend aus:
Eingebauter Ethernet Schnittstelle zur Konfiguration und Statusmeldung der DualGuard-S Geräte über WEB
Vorbereitet für den Anschluss der VisionGuard Visualisierungs- und Überwachungssoftware
Mit ACU DG-S Bus Vernetzung von bis zu 32 DualGuard-S Geräten zur geräteübergreifenden Verknüpfung von Schaltaktionen und Spannungsüberwachungen.
Vier frei programmierbare potentialfreie Meldekontakten als Wechsler mit separater Wurzel, um Statusmeldungen an eine übergeordnete Gebäudeleittechnik zu melden.
Sechs frei programmierbare, unterbrechungs- und kurzschlusstoleranten 24V Eingängen zur Geräteübergreifenden Steuerung über den ACU DC Bus.
Anbindung von dynamisch-adaptiven Rettungszeichenleuchten vom Typ GuideLed DX und DXC.

1 Stück Stahlblech Wandschrank mit in der Tür eingebauten TFT-Touch-Display,
Abmessungen: H=800mm, B=600mm, T=305mm, Schutzart: Elektronikschrank IP 54, Schutzklasse I, Kabeleinführung von oben, Türanschlag rechts, Doppelbartschließung
Außenlackierung: Struktur Pulverlack (Epoxid-Polyester),
Farbton: RAL 7035 lichtgrau.

Optional:
  Satz Blindstopfen passend zum gebohrten Dachblech mit Schutzfolie.
  Stück CG IV.1-Relaisschnittstelle zur Weitermeldung von Betriebszuständen und Fernauslösung von Funktions- und Betriebsdauertest.
  Stück CG V.1-Relaisschnittstelle zur Weitermeldung von Betriebszuständen und Fernauslösung von Funktions- und Betriebsdauertest.

Wandschrank mit Platzreserve für den Ausbau auf maximal 32 Endstromkreise, jedoch maximal 15 variablen Stromkreisbaugruppen.

Nachstehende Endstromkreise anschlussfertig vorverdrahtet auf Dreistock-Installationsklemmen mit Zugfederanschluss, N-Trennklemme 4mm² (AWG 11) und PE Anschluss

16 Stück freiprogrammierbaren Endstromkreisen mit STAR-Technologie 3A Nennstrom, Sicherungswert 5 A, Einzelumschaltung (Netz / Batterie) pro Stromkreis (typische Umschaltzeit: 450 ms), separate Absicherung AC / DC, permanente Überwachung der AC - Sicherung, Servicetaster zur Sofortanalyse, 20 Leuchten überwachbar, DC - Betrieb bei einpoligen Erdschluss gewährleistet

Typ: DualGuard-S US 15
Fabrikat: EATON

Angebotenes Fabrikat: '.................................'

Typ: '..........................................'

Komplett liefern, montieren und betriebsfertig anschließen.
Menge: 1,000 St

**03.01.0070 DG-S US ESF30 30P -DIBt-Zulassung ABZ Z-86.3-92**
DG-S US ESF30 30P -DIBt-Zulassung ABZ Z-86.3-92

Zertifizierter Elektroverteiler DualGuard-S ESF 30P gemäß EN 50171, EN 60950 und DIN EN IEC 62485-2 (Ersatz für EN 50272-2) mit einem Funktionserhalt von 30 Minuten im Brandfall, zur Versorgung von Sicherheits- und Rettungszeichenleuchten 230V / 216V AC/DC unter Einhaltung der EMV Prüfnorm als Gesamtsystem. Geeignet für Sicherheitsbeleuchtungsanlagen gem. DIN VDE 0100-560, DIN EN 50172 und V DIN V VDE 0108-100 und Evakuierungseinrichtung gemäß Entwurf DIN VDE 0100-200. Mit automatischer Prüfvorrichtung gemäß EN 62034 für Einzelleuchten und Bus Phasenwächterüberwachung. Mit individueller Zustands- und Namensanzeige pro Leuchte auf dem TFT-Touch-Display in Verbindung mit systemgebundenen EVG / LED Versorgungsmodul einschließlich Überwachungsbaustein ohne zusätzliche Datenleitung.

Entsprechend der Muster-Richtlinie über brandschutztechnische Anforderungen an Leitungsanlagen (Muster- Leitungsanlagen-Richtlinie MLAR), Stand 04/2016 von einem staatlichen Materialprüfungsamt geprüft.
Allgemein bauaufsichtliche Zulassung als Elektroverteiler für variable Bestückung mit Funktionserhalt inklusive der elektrischen Betriebsmittel und technischer Belüftung beim Deutschen Institut für Bautechnik (DIBT) beantragt.

Im Zuge der Zulassungsbeantragung wurden Wechselwirkungsprüfungen mit Kabeln verschiedener Hersteller durchgeführt. Eine Liste der Hersteller kann bei Bedarf zur Verfügung gestellt werden.

Gemäß ISO 9001 entwickelt, gefertigt und geprüft.

Freie Programmierung der Schaltungsart jeder einzelnen Sicherheits- und Rettungszeichenleuchte mit systemgebundenen EVG / LED Versorgungsmodul oder Überwachungsbaustein über das TFT-Touch-Display des Zentralbatteriesystems ohne zusätzliche Steuerleitung zu den Leuchten. Mischbetrieb innerhalb eines Stromkreises von Dauerlicht, geschaltetem Dauerlicht, Bereitschaftslicht und dynamischer / adaptiver Fluchtweglenkung.

bestehend aus:

Frei programmierbarem 4,3" Farb-Touch-Display mit dimmbaren Breitformat TFT-64k Display. Mit 512MB Ram und 4GB Flash Speicher und ICON Touchbuttons zur Statusanzeige und Konfiguration der DualGuard-S in Verbindung mit dem ACU DG-S Modul. Mit vorkonfigurierbaren Benutzerprofilen und passwortgeschütztem Zugang. Über Benutzerprofile kann die Menüstruktur auf vier vordefinierte Benutzergruppen abgestimmt werden. Um die Bedienung zu vereinfachen, werden nur die für die jeweilige Benutzergruppe relevanten Menüpunkte eingeblendet.

ACU DG-S Modul zur DIN Schienen Montage für die Kommunikation zwischen den Modulen und dem frei programmierbaren Farb-Touch-Display. Mit LED Anzeigen für Betriebsbereit, Speisung aus der Sicherheitsstromquelle, Störung und Evakuierungsszenario aktiv.

Serienmäßig bestehend aus:
Eingebauter Ethernet Schnittstelle zur Konfiguration und Statusmeldung der DualGuard-S Geräte über WEB
Vorbereitet für den Anschluss der VisionGuard Visualisierungs- und Überwachungssoftware
Mit ACU DG-S Bus Vernetzung von bis zu 32 DualGuard-S Geräten zur geräteübergreifenden Verknüpfung von Schaltaktionen und Spannungsüberwachungen.
Vier frei programmierbare potentialfreie Meldekontakten als Wechsler mit separater Wurzel, um Statusmeldungen an eine übergeordnete Gebäudeleittechnik zu melden.
Sechs frei programmierbare, unterbrechungs- und kurzschlusstoleranten 24V Eingängen zur Geräteübergreifenden Steuerung über den ACU DC Bus.
Anbindung von dynamisch-adaptiven Rettungszeichenleuchten vom Typ GuideLed DX und DXC.

1 Stück Elektro-Standgehäuse mit einem Feuerwiderstand über 30 Minuten,
Abmessungen: H=2278mm, B=918mm, T=604mm,
Schutzart: Elektronikschrank IP 42, Schutzklasse I,
Kabeleinführung von oben,
Türanschlag rechts, Doppelbartschließung 3mm
Oberflächenbeschichtung: Klassifiziert, A2 -a1,d0; nicht brennbar.
Farbton: Ähnlich RAL 7035 lichtgrau, Kanten und Fasen dunkel abgesetzt.

Optional:
  Stück CG IV.1-Relaisschnittstelle zur Weitermeldung von Betriebszuständen und Fernauslösung von Funktions- und Betriebsdauertest.
  Stück CG V.1-Relaisschnittstelle zur Weitermeldung von Betriebszuständen und Fernauslösung von Funktions- und Betriebsdauertest.

Standschrank mit Platzreserve für den Ausbau auf maximal 58 Endstromkreise, jedoch maximal 30 variablen Stromkreisbaugruppen.

Nachstehende Endstromkreise anschlussfertig vorverdrahtet auf Dreistock-Installationsklemmen mit Zugfederanschluss, N-Trennklemme 4mm² (AWG 11) und PE Anschluss.

Bestückt mit:

30 Stück freiprogrammierbaren Endstromkreisen mit STAR-Technologie 3A Nennstrom, Sicherungswert 5 A, Einzelumschaltung (Netz / Batterie) pro Stromkreis (typische Umschaltzeit: 450 ms), separate Absicherung AC / DC, permanente Überwachung der AC - Sicherung, Servicetaster zur Sofortanalyse, 20 Leuchten überwachbar, DC - Betrieb bei einpoligen Erdschluss gewährleistet
  Stück freiprogrammierbaren Endstromkreisen mit STAR-Technologie 6A Nennstrom, Sicherungswert 10 A, Einzelumschaltung (Netz / Batterie) pro Stromkreis (typische Umschaltzeit: 450 ms), separate Absicherung AC / DC, permanente Überwachung der AC - Sicherung, Servicetaster zur Sofortanalyse, 20 Leuchten überwachbar, DC - Betrieb bei einpoligen Erdschluss gewährleistet

Typ: DualGuard-S US ESF30 30 P
Fabrikat: EATON

Angebotenes Fabrikat: '.................................'

Typ: '..........................................'

Komplett liefern, montieren und betriebsfertig anschließen.
Menge: 1,000 St

**03.01.0080 Rangierverteiler ESF-RVS30 mit einem Funktionserhalt von 30**
Rangierverteiler ESF-RVS30 mit einem Funktionserhalt von 30 Minuten im Brandfall. Zur Rangierung der Versorgung von Elektroverteilern der Type ESF-E30 mit Funktionserhalt.
Entsprechend der Muster-Richtlinie über brandschutztechnische Anforderungen an Leitungsanlagen (Muster- Leitungsanlagen-Richtlinie MLAR), Stand 11/2005.

Bestehend aus:

1 Stück Wandaufbaugehäuse mit abnehmbaren 2-fach verschraubten Deckel mit
selbstsichernden Muttern und Grifffräsung.
Abmessungen: H=160mm, B=450mm, T=450mm,
Schutzart: IP 41, Schutzklasse I,
Leitungseinführung von zwei Seiten durch im Brandfall selbstständig aufschäumende Kabelschotts.

Farbton: RAL 7035 lichtgrau.

Bestückt mit:

Zwei Rangierabgänge D02. Anschlussfertig verdrahtet auf Installationsreihenklemmen
35qmm mit PE-Anschluss.

Typ: ESF-RVS30
Fabrikat: CEAG

Angebotenes Fabrikat: '.................................'

Typ: '..........................................'

Komplett liefern, montieren und betriebsfertig anschließen.
Menge: 2,000 St

**03.01.0090 E30 Abzweigdose ESF-RVS30-1 für Kleinverteiler**
E30 Abzweigdose ESF-RVS30-1 für Kleinverteiler vom Typ US-S/SOU
Mit eingebauter allpoliger 16A Neozed Absicherung. 1 Kabelabgang zu US

Angebotenes Fabrikat: '.................................'

Typ: '..........................................'

Komplett liefern, montieren und betriebsfertig anschließen.
Menge: 6,000 St

**03.01.0100 8PM-I-Bus Modul**
8PM-I-Bus Modul

8PM-I-Bus-Modul zur Überwachung von Lichtverteilern der Allgemeinbeleuchtung.

Mit automatischer Überwachung und Protokollierung der Funktion gemäß EN 50171:2021 bei Verwendung mit einem DualGuard-S System. Entspricht der EMV-Richtlinie 2014/30/EU, der Niederspannungsrichtlinie 2014/35/EU, der RoHS-Richtlinie EN 50581, zum Betrieb an Sicherheitsbeleuchtungsanlagen gemäß DIN EN 50172:2004, DIN VDE 0100-560:2022 (IEC 60364-5-56:2019) und DIN V VDE V 0108-100:2018.
Entwickelt, hergestellt und geprüft nach ISO 9001.

Einsatz als Phasenwächter mit Prüftaste zur manuellen Simulation eines Netzausfalls und zur Lichtschalterabfrage für das gemeinsame Schalten der Sicherheits- und Allgemeinbeleuchtung.
Schaltleitungen zu den Sicherheitsleuchten sind nicht erforderlich.

8 konfigurierbare Eingänge (0,14 - 2,5 mm² starr, 1,5mm² flexibel), Statusanzeige via LED.
Per Wahlschalter können 5 Eingänge in Kombination mit 3 Phasenwächtereingängen, 8 invertierte Schaltereingänge oder 8 Schaltereingänge aktiviert werden.
Anschluss von RS485-Bus und 24V-Modulversorgung.
Adress- und Funktionsvergabe über Drehkodierschalter.
LED-Anzeigen für Störung, Betrieb und Schaltzustand pro Eingang.

Maximale Leitungslänge: 1000m
Maximale Leistungsaufnahme: 0,39W
Umgebungstemperatur: -10°C - +55°C
Montage: DIN-Schiene
Gehäusefarbe: Oberteil Hellgrau / Unterteil Schwarz
Abmessung B x H x T in mm: 35 x 90 x 61,7
Teileinheiten: 2 TE

Frei programmierbare Belegung unabhängiger Eingänge pro Notlichtkreis oder Leuchte sowie individueller Name pro Bus Modul im Steuerteil.

Bei Einsatz als Phasenwächter 3 x 230V mit gemeinsamen Neutralleiter mit Ortsangabe der ausgefallenen Unterverteilung Allgemeinbeleuchtung über Klartextanzeige auf dem Display.

Das 8PM-I-Bus Modul darf nur mit DualGuard-S-, DualSmart-, ZB-S-, AT-S+- und CG2000-Systemen verwendet werden.

Typ: 8PM-I-Bus Modul
Fabrikat: EATON

Angebotenes Fabrikat: '.................................'

Typ: '..........................................'

Komplett liefern, montieren und betriebsfertig anschließen.
Menge: 22,000 St

**03.01.0110 Leuchtenzuordnung**
Da die Rettungszeichen- und Sicherheitsleuchten in jeder Halle auf mehrere Unterstationen verteilt sind, muss der Spannungsausfall simuliert werden damit die Zuordnung in die Installaionspläne erfolgenkann und nach der Montage der Leuchte die entsprechenden Stromkreisschilder angebracht werden können.
Aufwand je  Unterstation 2h
Menge: 11,000 St

#### Bereich 03.02 Peripherie

*Hinweis: Bemusterung*
Bemusterung
Rettungszeichen- und Sicherheitsleuchten sind vor Bestellung und Montage zu bemustern

**03.02.0010 Messung**
Messung
Die Stromkreisleitungen von der Unterstation zu ersten Leuchte sind auf Widerstand zu messsen.
Menge: 150,000 St

**03.02.0020 CrystalWay 19022 CG-S Deckeneinbaumontage mit Blende**
CrystalWay 19022 CG-S Deckeneinbaumontage mit Blende

Ein- oder zweiseitig abstrahlende Rettungszeichenleuchte in LED-Technologie für Decken- oder Wandmontage, gem. DIN EN 60598-1, DIN EN 60598-2-22, DIN 4844-1, DIN EN ISO 7010 und DIN EN 1838 zum Betrieb an Sicherheitsbeleuchtungsanlagen gem. DIN EN 50172, DIN VDE 0100-560 und DIN V VDE V 0108-100. Gem. ISO 9001 entwickelt, gefertigt und geprüft.

Klares Design mit hochtransparenten Rahmen, innenliegendem und austauschbarem Piktogramm.
Kompaktes Zusatzgehäuse mit nur 22 mm Aufbauhöhe.

Besonders gleichmäßige und helle Ausleuchtung des Piktogramms mittels hierauf speziell abgestimmten LED Optiken. Leuchtdichte der weißen Kontrastfarbe: Lm >= 500 cd/m² gem. DIN 4844-1. Gleichmäßigkeit Lmin / Lmax > 0.8.
Lichtquelle: Hocheffiziente, weiße High Power LED-Leiste mit einer Lebensdauer von bis zu 50.000 h durch optimierte LED-Betriebsbedingungen.
Spezieller LED-Konverter mit integriertem Überwachungsbaustein für Einzelleuchtenüberwachung mit 20-stelligen Adressschaltern (CEWA GUARD Technologie). Frei programmierbarer Mischbetrieb der Schaltungsarten (Bereitschaftslicht, Dauerlicht oder geschaltetes Dauerlicht) innerhalb eines Stromkreises ohne zusätzliche Daten- oder Schaltleitung zu den Leuchten in Verbindung mit geeigneter Sicherheitsbeleuchtungsanlage mit STAR-Technologie möglich.

Erkennungsweite: 30 m
Lichtstrom am Ende
der Nennbetriebsdauer (EBLF): 100%
Gehäusematerial: Polycarbonat
Gehäusefarbe: RAL 9003
Anschlussklemmen: 2 x 3 x 2,5 mm²
Anschlussspannung: 220 - 240 V AC, 50/60 Hz // 176 - 275 V DC
Leistungsaufnahme inklusive LED-Versorgung
(Scheinleistung/Wirkleistung): 6,5 VA / 3,7 W
Stromaufnahme Batteriebetrieb (220V): 15 mA
Schutzklasse: 2
Stoßfestigkeit: IK4
Schutzart: IP42
Zulässige Umgebungstemperatur: -20°C bis +40°C
Lichtquelle: LED-Leiste
Abmessungen (mm): L = 330, H = 183, B = 7,5
Abmessungen mit Betoneinbaukasten (mm): L = 330, H = 183, B = 30
Abmessungen mit Zusatzgehäuse (mm): L = 330, H = 205, B = 47

Zubehör:
1 Stück Einbaurahmen mit Blende für Deckeneinbau, 30 m
0 Stück Betoneinbaukasten (geeignet für Einbaurahmen mit Blende), 30 m

Leuchte mit ENEC-Prüfzeichen, zertifiziert durch eine unabhängige Prüfstelle.

Typ: CEAG CrystalWay 19022 CG-S Deckeneinbaumontage mit Blende
Fabrikat: Eaton

Angebotenes Fabrikat: '.................................'

Typ: '..........................................'

Komplett liefern, montieren und betriebsfertig anschließen.
Menge: 16,000 St
Produkt:
  Artikel:
    Artikelnummer: DR7E
    Artikelkurztext: CrystalWay 19022 CG-S Deckeneinbaumontage mit Blende

**03.02.0030 CrystalWay 19022 CG-S**
CrystalWay 19022 CG-S
wie vorher beschrieben, jedoch
für Wand- und Deckenmontage

Angebotenes Fabrikat: '.................................'

Typ: '..........................................'

Komplett liefern, montieren und betriebsfertig anschließen.
Menge: 25,000 St
Produkt:
  Artikel:
    Artikelnummer: DR7D
    Artikelkurztext: CrystalWay 19022 CG-S

**03.02.0040 CrystalWay 19022 CG-S**
CrystalWay 19022 CG-S
wie vorher beschrieben, jedoch
mit Seilabhängung bis 3m

Angebotenes Fabrikat: '.................................'

Typ: '..........................................'

Komplett liefern, montieren und betriebsfertig anschließen.
Menge: 60,000 St
Produkt:
  Artikel:
    Artikelnummer: DR7S
    Artikelkurztext: CrystalWay 19022 CG-S

**03.02.0050 Exit Cube 33042 LED CG-S Rettungzeichenwürfelleuchte**
Exit Cube 33042 LED CG-S Rettungzeichenwürfelleuchte Deckenaufb. (Kettenabh.)

Dreiseitig abstrahlende Rettungszeichenleuchte in LED-Technologie für Deckenmontage, gem. DIN EN 60598-1, DIN EN 60598-2-22, DIN 4844-1, DIN EN ISO 7010 und DIN EN 1838 zum Betrieb an Sicherheitsbeleuchtungsanlagen gem. DIN EN 50172, DIN VDE 0100-560 und DIN V VDE V 0108-100. Gem. ISO 9001 entwickelt, gefertigt und geprüft.

Robustes Design mit einer Stoßfestigkeit IK07.
Schnelle und flexible Montage mit ausreichend Platz für Kabeleinführung.
Werkzeuglose, sichere Montage durch Aufschieben des Würfels auf installierte Leuchte.

Besonders gleichmäßige und helle Ausleuchtung des Piktogramms mittels hierauf speziell abgestimmten LED Optiken. Leuchtdichte der weißen Kontrastfarbe: Lm >= 500 cd/m² gem. DIN 4844-1. Gleichmäßigkeit Lmin / Lmax > 0.8.

Lichtquelle: 8 hocheffiziente, weiße High Power LEDs mit einer Lebensdauer von bis zu 50.000 h durch optimierte LED-Betriebsbedingungen.

Spezieller LED-Konverter mit integriertem Überwachungsbaustein für Einzelleuchtenüberwachung mit 20-stelligen Adressschaltern (CEWA GUARD Technologie). Frei programmierbarer Mischbetrieb der Schaltungsarten (Bereitschaftslicht, Dauerlicht oder geschaltetes Dauerlicht) innerhalb eines Stromkreises ohne zusätzliche Daten- oder Schaltleitung zu den Leuchten in Verbindung mit geeigneter Sicherheitsbeleuchtungsanlage mit STAR-Technologie möglich.

Inklusive Einzel - LED - Überwachung (SLI Technologie = Single LED monitoring Intelligence).

Erkennungsweite: 40 m
Lichtstrom am Ende
der Nennbetriebsdauer (EBLF): 100%
Gehäusematerial: Würfel: PMMA
Gehäuse: Stahlblech lackiert
Gehäusefarbe: Weiß RAL 9010
Anschlussklemmen: Doppelbelegungsklemmen 3 x 2,5 mm²
Anschlussspannung: 220 - 240 V AC, 50/60 Hz // 176 - 275 V DC
Leistungsaufnahme inklusive LED-Versorgung
(Scheinleistung/Wirkleistung): 11,0 VA / 10,5 W
Leistungsfaktor: 0,9
Stromaufnahme Batteriebetrieb (220V): 50 mA
Schutzklasse: 1
Schutzart: IP40
Zulässige Umgebungstemperatur: -20°C bis +40°C
Lichtquelle: 8 x 1 W High Power LED
Abmessungen (mm): L = 170, H = 220, B = 150

Zubehör:
1 Stück Ersatz-Rettungszeichenwürfel für 40 m

Erkennungsweite, Piktogramme (PR, PL, PU) gesiebt, gem. ISO 7010

Leuchte mit ENEC-Prüfzeichen, zertifiziert durch eine unabhängige Prüfstelle.

Typ: CEAG Exit Cube 33042 LED CG-S Rettungzeichenwürfelleuchte Deckenaufb. (Kettenabh.)
Fabrikat: Eaton

Angebotenes Fabrikat: '.................................'

Typ: '..........................................'

Komplett liefern, montieren und betriebsfertig anschließen.
Menge: 25,000 St
Produkt:
  Artikel:
    Artikelnummer: W25D
    Artikelkurztext: Exit Cube 33042 LED CG-S Rettungzeichenwürfelleuchte

**03.02.0060 Exit Cube 33042 LED CG-S Rettungzeichenwürfelleuchte**
Exit Cube 33042 LED CG-S Rettungzeichenwürfelleuchte Deckenaufb. wie vor jedoch mit Seilabhängung bis 5m

Angebotenes Fabrikat: '.................................'

Typ: '..........................................'

Komplett liefern, montieren und betriebsfertig anschließen.
Menge: 6,000 St
Produkt:
  Artikel:
    Artikelnummer: W25S
    Artikelkurztext: Exit Cube 33042 LED CG-S Rettungzeichenwürfelleuchte

**03.02.0070 GuideLed SL 13022.2 CG-S Deckenaufbau**
GuideLed SL 13022.2 CG-S - Deckenaufbau mit symmetrischer Optik für Flächenausleuchtung

Sicherheitsleuchte in LED-Technologie für Deckenaufbau, gem. DIN EN 60598-1, DIN EN 60598-2-22 und DIN EN 1838 zum Betrieb an Sicherheitsbeleuchtungsanlagen gem. DIN EN 50172, DIN VDE 0100-560 und DIN VDE V 0108-100-1. Gem. ISO 9001 entwickelt, gefertigt und geprüft.

Kompaktes Leuchtendesign mit Aufbauhöhe von nur 32 mm.

Symmetrische Lichtverteilung für gleichmäßige, flächige Ausleuchtung mit mind. 1 lx nach DIN EN 1838 für Lichtpunkthöhen bis 7 m. Maximale Abstände Leuchte zu Leuchte:
11.9 m bei 3 m Montagehöhe, > 12,5 m von 3,5 bis 7 m Montagehöhe
(Berechnungsgrundlage: Raumausleuchtung mit mind. 1 lx, Wartungsfaktor = 0,8)

Lichtquelle: Eine hocheffiziente, weiße High Power LEDs mit einer Lebensdauer von bis zu 100.000 h durch optimierte LED-Betriebsbedingungen.

Spezieller LED-Konverter mit integriertem Überwachungsbaustein für Einzelleuchtenüberwachung mit 20-stelligen Adressschaltern (CEWA GUARD Technologie). Frei programmierbarer Mischbetrieb der Schaltungsarten (Bereitschaftslicht, Dauerlicht oder geschaltetes Dauerlicht) innerhalb eines Stromkreises ohne zusätzliche Daten- oder Schaltleitung zu den Leuchten in Verbindung mit geeigneter Sicherheitsbeleuchtungsanlage mit STAR-Technologie möglich.

Lichtstrom:  320 lm
Lichtstrom am Ende
der Nennbetriebsdauer (EBLF):  100%
Gehäusematerial:  PC, Aluminium
Gehäusefarbe:  Weiß RAL 9016
Anschlussklemmen:  Steckklemme 2 x 3 x 2,5 mm²
Anschlussspannung:  220 - 240 V AC, 50/60 Hz // 176 - 275 V DC
Leistungsaufnahme inklusive LED-Versorgung
(Scheinleistung/Wirkleistung):  8,0 VA / 3,9 W
Stromaufnahme Batteriebetrieb (220V):  20 mA
Schutzklasse:  I
Schutzart:  IP41
Zulässige Umgebungstemperatur:  -20°C bis +40°C
Lichtquelle:  1 x 2.2 W High Power LED (4000 K, CRI 70)
Abmessungen (mm):  L = 124, H = 124, B = 32
Abmessungen mit Zusatzgehäuse (mm):  L = 124, H = 124, B = 58

Zubehör:
0 Stück Zusatzgehäuse für erweiterte Platzverhältnisse für Verdrahtung und Leitungseinführung, sehr großer Öffnungsbereich von oben, beidseitige Leitungseinführungen für Aufputzverdrahtung, inklusive Durchverdrahtungsklemme und Anschlussleitung zur Leuchte, Schutzgrad: IP31

Leuchte mit ENEC-Prüfzeichen, zertifiziert durch eine unabhängige Prüfstelle.

Angebotenes Fabrikat: '.................................'

Typ: '..........................................'

Komplett liefern, montieren und betriebsfertig anschließen.
Menge: 40,000 St
Produkt:
  Artikel:
    Artikelnummer: AG6D
    Artikelkurztext: GuideLed SL 13022.2 CG-S  Deckenaufbau

**03.02.0080 GuideLed SL 13032.2 CG-S Deckenaufbau**
GuideLed SL 13032.2 CG-S - Deckenaufbau mit tiefstrahlender, asymmetrischer Optik

Sicherheitsleuchte in LED-Technologie für Deckenaufbau, gem. DIN EN 60598-1, DIN EN 60598-2-22 und DIN EN 1838 zum Betrieb an Sicherheitsbeleuchtungsanlagen gem. DIN EN 50172, DIN VDE 0100-560 und DIN VDE V 0108-100-1. Gem. ISO 9001 entwickelt, gefertigt und geprüft.

Kompaktes Leuchtendesign mit Aufbauhöhe von nur 32 mm.

Asymmetrische Optik für besonders effiziente Fluchtwegausleuchtung mit mind. 1 lx nach DIN EN 1838 für Lichtpunkthöhen bis 17 m. Maximale Abstände Leuchte zu Leuchte:
25 m bei 10 m Montagehöhe, 29 m bei 16 m Montagehöhe und größer 22 m von 6 bis 17 m.
(Berechnungsgrundlage: Raumausleuchtung mit mind. 1 lx, Wartungsfaktor = 0,8)
Lichtquelle: Eine hocheffiziente, weiße High Power LEDs mit einer Lebensdauer von bis zu 100.000 h durch optimierte LED-Betriebsbedingungen.

Spezieller LED-Konverter mit integriertem Überwachungsbaustein für Einzelleuchtenüberwachung mit 20-stelligen Adressschaltern (CEWA GUARD Technologie). Frei programmierbarer Mischbetrieb der Schaltungsarten (Bereitschaftslicht, Dauerlicht oder geschaltetes Dauerlicht) innerhalb eines Stromkreises ohne zusätzliche Daten- oder Schaltleitung zu den Leuchten in Verbindung mit geeigneter Sicherheitsbeleuchtungsanlage mit STAR-Technologie möglich.

Lichtstrom:  320 lm
Lichtstrom am Ende
der Nennbetriebsdauer (EBLF):  100%
Gehäusematerial:  PC, Aluminium
Gehäusefarbe:  Alu  RAL 9006
Anschlussklemmen:  Steckklemme 2 x 3 x 2,5 mm²
Anschlussspannung: 220 - 240 V AC, 50/60 Hz // 176 - 275 V DC
Leistungsaufnahme inklusive LED-Versorgung
(Scheinleistung/Wirkleistung):  8,0 VA / 3,9 W
Stromaufnahme Batteriebetrieb (220V):  20 mA
Schutzklasse:  I
Schutzart:  IP41
Zulässige Umgebungstemperatur:  -20°C bis +40°C
Lichtquelle:  1 x 2.2 W High Power LED (4000 K, CRI 70)
Abmessungen (mm):  L = 124, H = 124, B = 32
Abmessungen mit Zusatzgehäuse (mm): L = 124, H = 124, B = 58

Montagehöhe 8,5 - 13,5m

Zubehör:
1 Stück Zusatzgehäuse für erweiterte Platzverhältnisse für Verdrahtung und Leitungseinführung, sehr großer Öffnungsbereich von oben, beidseitige Leitungseinführungen für Aufputzverdrahtung, inklusive Durchverdrahtungsklemme und Anschlussleitung zur Leuchte, Schutzgrad: IP31

Leuchte mit ENEC-Prüfzeichen, zertifiziert durch eine unabhängige Prüfstelle.

Typ: CEAG GuideLed SL 13032.2 CG-S
Fabrikat: Eaton

Angebotenes Fabrikat: '.................................'

Typ: '..........................................'

Komplett liefern, montieren und betriebsfertig anschließen.
Menge: 103,000 St
Produkt:
  Artikel:
    Artikelnummer: AG6E
    Artikelkurztext: GuideLed SL 13032.2 CG-S  Deckenaufbau

**03.02.0090 GuideLed SL 13011.2 CG-S Deckeneinbau mit**
GuideLed SL 13011.2 CG-S - Deckeneinbau mit asymmetrischer Optik für Fluchtwegausleuchtung

Sicherheitsleuchte in LED-Technologie für Deckeneinbau, gem. DIN EN 60598-1, DIN EN 60598-2-22 und DIN EN 1838 zum Betrieb an Sicherheitsbeleuchtungsanlagen gem. DIN EN 50172, DIN VDE 0100-560 und DIN VDE V 0108-100-1. Gem. ISO 9001 entwickelt, gefertigt und geprüft.

Design in runder Bauform mit geringer Einbautiefe von nur 40 mm (optional mit quadratischer Blende).
Werkzeuglose Montage durch Klemmfedern für Deckenstärken 1 bis 20 mm in rundem Deckenausschnitt 64 bis 68 mm.

Asymmetrische Optik für besonders effiziente Fluchtwegeausleuchtung mit mind. 1 lx nach DIN EN 1838 für Lichtpunkthöhen bis 7.5 m.
Maximale Abstände Leuchte zu Leuchte: 22 m bei 3 m Lichtpunkthöhe, 32 m bei 6 m Lichtpunkthöhe.
(Berechnungsgrundlage: Fluchtwegmitte mit mind. 1 lx, Wartungsfaktor = 0,8)
Lichtquelle: Eine hocheffiziente, weiße High Power LEDs mit einer Lebensdauer von bis zu 100.000 h durch optimierte LED-Betriebsbedingungen.

Spezieller LED-Konverter mit integriertem Überwachungsbaustein für Einzelleuchtenüberwachung mit 20-stelligen Adressschaltern (CEWA GUARD Technologie). Frei programmierbarer Mischbetrieb der Schaltungsarten (Bereitschaftslicht, Dauerlicht oder geschaltetes Dauerlicht) innerhalb eines Stromkreises ohne zusätzliche Daten- oder Schaltleitung zu den Leuchten in Verbindung mit geeigneter Sicherheitsbeleuchtungsanlage mit STAR-Technologie möglich.

Lichtstrom:  300 lm
Lichtstrom am Ende
der Nennbetriebsdauer (EBLF):  100%
Gehäusematerial:  PC, Aluminium
Gehäusefarbe:  Weiß RAL 9016
Anschlussklemmen:  Steckklemme 2 x 3 x 2,5 mm²
Anschlussspannung:  220 - 240 V AC, 50/60 Hz // 176 - 275 V DC
Leistungsaufnahme inklusive LED-Versorgung
(Scheinleistung/Wirkleistung):  8,0 VA / 3,9 W
Stromaufnahme Batteriebetrieb (220V):  20 mA
Schutzklasse:  II
Schutzart:  IP41 (Leuchte), IP20 (Modulgehäuse)
Zulässige Umgebungstemperatur:  -20°C bis +40°C
Lichtquelle:  1 x 2.2 W High Power LED (4000 K, CRI 70)
Abmessungen (mm):  D = 80, B = 44
Abmessung Modulgehäuse (mm): L = (132 + 85), H = 85; B = 47 (abgewinkelte Bauform)
Abmessung mit Optionaler Blende (mm):  L = 100, H = 100, B = 44

Zubehör:
0 Stück Quadratische Blende für GuideLed SL 130x1.x CG-S
0 Stück Betoneingießgehäuse für GuideLed SL 130x1.x CG-S, Kunststoff, ab 160 mm Deckenstärke

Leuchte mit ENEC-Prüfzeichen, zertifiziert durch eine unabhängige Prüfstelle.

Typ: CEAG GuideLed SL 13011.2 CG-S
Fabrikat: Eaton

Angebotenes Fabrikat: '.................................'

Typ: '..........................................'

Komplett liefern, montieren und betriebsfertig anschließen.
Menge: 15,000 St

**03.02.0100 GuideLed SL 13021.2 CG-S Deckeneinbau mit symmetrischer**
GuideLed SL 13021.2 CG-S - Deckeneinbau mit symmetrischer Optik für Flächenausleuchtung

Sicherheitsleuchte in LED-Technologie für Deckeneinbau, gem. DIN EN 60598-1, DIN EN 60598-2-22 und DIN EN 1838 zum Betrieb an Sicherheitsbeleuchtungsanlagen gem. DIN EN 50172, DIN VDE 0100-560 und DIN V VDE V 0108-100. Gem. ISO 9001 entwickelt, gefertigt und geprüft.

Dezentes Leuchtendesign in runder Bauform mit geringer Einbautiefe von nur 40 mm (optional mit quadratischer Blende). Werkzeuglose Montage durch Klemmfedern für Deckenstärken 1 bis 20 mm in rundem Deckenausschnitt 64 bis 68 mm.

Symmetrische Lichtverteilung für gleichmäßige, flächige Ausleuchtung mit mind. 1 lx nach DIN EN 1838 für Lichtpunkthöhen bis 7 m. Maximale Abstände Leuchte zu Leuchte:
11.9 m bei 3 m Montagehöhe, > 12,5 m von 3,5 bis 7 m Montagehöhe
(Berechnungsgrundlage: Raumausleuchtung mit mind. 1 lx, Wartungsfaktor = 0,8)

Lichtquelle: Eine hocheffiziente, weiße High Power LEDs mit einer Lebensdauer von bis zu 100.000 h durch optimierte LED-Betriebsbedingungen.
Spezieller LED-Konverter mit integriertem Überwachungsbaustein für Einzelleuchtenüberwachung mit 20-stelligen Adressschaltern (CEWA GUARD Technologie). Frei programmierbarer Mischbetrieb der Schaltungsarten (Bereitschaftslicht, Dauerlicht oder geschaltetes Dauerlicht) innerhalb eines Stromkreises ohne zusätzliche Daten- oder Schaltleitung zu den Leuchten in Verbindung mit geeigneter Sicherheitsbeleuchtungsanlage mit STAR-Technologie möglich.

Lichtstrom:  320 lm
Lichtstrom am Ende
der Nennbetriebsdauer (EBLF):  100%
Gehäusematerial:  PC, Aluminium
Gehäusefarbe:  Weiß RAL 9016
Anschlussklemmen:  Steckklemme 2 x 3 x 2,5 mm²
Anschlussspannung:  220 - 240 V AC, 50/60 Hz // 176 - 275 V DC
Leistungsaufnahme inklusive LED-Versorgung
(Scheinleistung/Wirkleistung):  8,0 VA / 3,9 W
Stromaufnahme Batteriebetrieb (220V):  20 mA
Schutzklasse:  2
Schutzart:  IP41 (Leuchte), IP20 (Modulgehäuse)
Zulässige Umgebungstemperatur:  -20°C bis +40°C
Lichtquelle:  1 x 2.2 W High Power LED (4000 K, CRI 70)
Abmessungen (mm):  D = 80, B = 44
Abmessungen Modulgehäuse (mm): L = (132 + 85), H = 26, B = 47 (abgewinkelte Bauform)
Abmessung mit optionaler Blende (mm):  L = 100, H = 100, B = 44
Zubehör:
1 Stück Quadratische Blende für GuideLed SL 130x1.x CG-S
Kunststoff, ab 160 mm Deckenstärke

Montagehöhe bis 4,50m
Leuchte mit ENEC-Prüfzeichen, zertifiziert durch eine unabhängige Prüfstelle.

Typ: CEAG GuideLed SL 13021.2 CG-S
Fabrikat: Eaton
Angebotenes Fabrikat: '.................................'

Typ: '..........................................'

Komplett liefern, montieren und betriebsfertig anschließen.
Menge: 15,000 St

**03.02.0110 Atlantic LED II O CG-S**
Atlantic LED II O CG-S

Sicherheitsleuchte mit hoher Schutzart (IP66) in LED-Technologie für Deckenmontage, gem. DIN EN 60598-1, DIN EN 60598-2-22 und DIN EN 1838 zum Betrieb an Sicherheitsbeleuchtungsanlagen gem. DIN EN 50172, DIN VDE 0100-560 und DIN VDE V 0108-100-1. Gem. ISO 9001 entwickelt, gefertigt und geprüft. Leuchte mit begrenzter Oberflächentemperatur für feuergefährdete Betriebsstätten.

Robuste Konstruktion aus Aludruckguss-Gehäuse mit zahlreichen Möglichkeiten zur Leitungseinführung. Eine integrierte Druckausgleichs-Membrane reduziert die Auswirkungen von Kondenswasser bei wechselnden Witterungsverhältnissen. Schlagfester Diffusor aus Polycarbonat.

Entsprechend den Vorgaben des Lebensmittelrechts im Sinne der Verordnung (EG) Nr. 852/2004 (HACCP) Anlage II Kapitel I Ziffer 2 a, b Kapitel II Ziffer 1c im Bereich von Leuchten.

Symmetrische Optik für gleichmäßige, flächige Ausleuchtung mit mind. 1lx nach DIN EN 1838 für Lichtpunkthöhen bis 6 m.
Maximale Abstände Leuchte zu Leuchte:
> 10 m ab 3 m Lichtpunkthöhe
> 12 m ab 4 m Lichtpunkthöhe
(Berechnungsgrundlage: Raumausleuchtung mit mind. 1lx, Wartungsfaktor = 0,8)

Lichtquelle: Eine hocheffiziente, weiße High Power LED mit einer Lebensdauer von bis zu 50.000 h durch optimierte LED-Betriebsbedingungen.

Spezieller LED-Konverter mit integriertem Überwachungsbaustein für Einzelleuchtenüberwachung mit 20-stelligen Adressschaltern (CEWA GUARD Technologie). Frei programmierbarer Mischbetrieb der Schaltungsarten (Bereitschaftslicht, Dauerlicht oder geschaltetes Dauerlicht) innerhalb eines Stromkreises ohne zusätzliche Daten- oder Schaltleitung zu den Leuchten in Verbindung mit geeigneter Sicherheitsbeleuchtungsanlage mit STAR-Technologie möglich.

Lichtstrom: 260 lm
Lichtstrom am Ende der Nennbetriebsdauer (EBLF): 100%
Gehäusematerial:
Gehäuse: Aludruckguss
Diffusor: Polycarbonat
Gehäusefarbe: Grau
Anschlussklemmen: 3 x 2 x 2.5 mm²
Anschlussspannung: 220 - 240 V AC, 50/60 Hz // 176 - 275 V DC
Leistungsaufnahme inklusive LED-Versorgung
(Scheinleistung/Wirkleistung): 8.0 VA / 3,9 W
Stromaufnahme Batteriebetrieb (220V): 20 mA
Schutzklasse: I
Stoßfestigkeit: IK09
Schutzart: IP66
Zulässige Umgebungstemperatur: -20°C bis +40°C
Lichtquelle: 1 x 2,2 W High Power LED
Abmessungen (mm): L = 303, H = 136, B = 62

Leuchte mit ENEC-Prüfzeichen, zertifiziert durch eine unabhängige Prüfstelle.

Typ:  Atlantic LED II O CG-S
Fabrikat: Eaton

Angebotenes Fabrikat: '.................................'

Typ: '..........................................'

Komplett liefern, montieren und betriebsfertig anschließen.
Menge: 2,000 St
Produkt:
  Artikel:
    Artikelnummer: LQ6D
    Artikelkurztext: Atlantic LED II O CG-S

**03.02.0120 Not Wandleuchte 9117**
SL 9117 LED  CG-S

Sicherheitsleuchte in LED-Technologie für Stufen- und Wandbefestigung, gem. DIN EN 60598-1, DIN EN 60598-2-22 und DIN EN1838 zum Betrieb an Sicherheitsbeleuchtungsanlagen gem. DIN VDE 0100-560, DIN EN 50172 und DIN V VDE V 0108-100.

Robuste Konstruktion aus stabilem Stahlblech verzinkt, pulverbeschichtet.
Gehäusefarbe weiß lackiert RAL 9010.

Maximale Abstände Leuchte zu Leuchte: > 12 m ab 2,0 m Lichtpunkthöhe
(Berechnungsgrundlage: mind. 1lx auf Fluchtwegmitte Wartungsfaktor = 0,8)

Lichtquelle: 1 x hocheffiziente, weiße Highpower-LED 2 W mit einer Lebensdauer von 50 000 h durch optimierte LED-Betriebsbedingungen.

Spezieller LED-Konverter mit integriertem Überwachungsbaustein für Einzelleuchtenüberwachung
mit 20 Adressen zur Funktionsüberwachung (CEWA GUARD Technologie).
Frei programmierbarer Mischbetrieb der Schaltungsarten (Bereitschaftslicht, Dauerlicht oder geschaltetes Dauerlicht) innerhalb eines Stromkreises ohne zusätzliche Daten- oder Schaltleitung zu den Leuchten in Verbindung mit geeigneter Sicherheitsbeleuchtungsanlage mit STAR-Technologie möglich.

Lichtstrom am Ende der Nennbetriebsdauer: 100%
Gehäusematerial:  Stahlblech verzinkt
Gehäusefarbe:  RAL 9010
Anschlussklemmen:  Steckklemme  2,5 mm²
Anschlussspannung:  220 - 240 V AC, 50/60 Hz  /  176 V - 275 V DC
Leistungsaufnahme inklusive LED-Versorgung
(Scheinleistung/Wirkleistung):  8  VA / 3,9 W.
Stromaufnahme Batteriebetrieb:  20 mA
Schutzklasse:  I
Schutzart:  IP 20
Zulässige Umgebungstemperatur:  -20°C bis +40°C

Abmessungen (mm) :  L1 = 120, B = 38,  H = 115

Typ: CEAG SL 9117 LED CG-S
Fabrikat: EATON

Angebotenes Fabrikat: '.................................'

Typ: '..........................................'

Komplett liefern, montieren und betriebsfertig anschließen.
Menge: 6,000 St
Produkt:
  Artikel:
    Artikelnummer: LQ6E
    Artikelkurztext: Not Wandleuchte 9117

*Hinweis: Die nachfolgend beschriebenen Leuchten werden für die*
Die nachfolgend beschriebenen Leuchten werden für die Außenbeleuchtung verwendet. Über den Notausgängen werden diese über DALI Bus in die Sicherheitsbeleuchtung eingebunden.
Hierzu ist von den jeweiligen Unterverteilern zu den Leuchten eine 5-adrige Leitung zu ziehen. Ferner ist der Bus zur jeweiligen Unterstation zu führen.

**03.02.0130 LED-Flutlichtstrahler für Flächenbeleuchtung. Die Leuchte erfüllt**
LED-Flutlichtstrahler für Flächenbeleuchtung. Die Leuchte erfüllt die Anforderungen der EN 60598 und ist ausgelegt für Einwirkungen durch Wind nach EN
1991(Eurocode) mit einer Basiswindgeschwindigkeit von bis zu 30m/s (entspricht Windzone 4 in Deutschland) in der Geländekategorie 1. Montagebügel aus
Aluminiumdruckguss. Der stabile Montagebügel mit 3 Bohrungen ermöglicht neben einer 2-Punkt-Befestigung auch eine zentrale 1-Punkt-Befestigung.
Scheinwerferkopf durch Einpunktmontage am Montagebügel schwenkbar. Sicherung der Schwenkposition durch verzahnte Arretierungen. Scheinwerferkopf und
Montagebügel sind bei Auslieferung fertig montiert. Mastmontage für Einzel- und Mehrfachanwendung mittels Zubehör möglich. In MLT-Ausführung (Multi-Lens-
Technologie), bestehend aus hocheffizienten, UV- und temperaturbeständigen Linsensystemen in Vierfachanordnung. Mit asymmetrisch mittelbreit strahlender
Lichtstärkeverteilung. Zur flexiblen Anpassung an kundenspezifische Beleuchtungsaufgaben stehen weitere Abstrahlcharakteristiken zur Verfügung.
Leuchtenlichtstrom und Lichtfarbe fest eingestellt, mit Lichtstromkonstanthaltung am Ende der Lebensdauer (CLO). LED-System bestehend aus 6 MLT-LED-
Modulen mit jeweils 4 LED. Bemessungslichtstrom 6200 lm, Bemessungsleistung 44 W, maximale Leuchten-Lichtausbeute 141 lm/W. Lichtfarbe warmweiß,
ähnlichste Farbtemperatur (CCT) 3000 K, Auf Anfrage auch in Tunable White Ausführung (2200 K - 4000 K) erhältlich. allgemeiner Farbwiedergabeindex (CRI) R a
> 70. Farborttoleranz (initial MacAdam) = 5 SDCM. Mittlere Bemessungslebensdauer LCLO (t q 25 °C) = 100.000 h. Die Lichtquelle ist entsprechend der
Ökodesign-Anforderungen (VO (EU) 2019/2020) austauschbar. Leuchtenkörper und Abschlussscheibenträger aus Aluminiumdruckguss. Abschlussscheibe aus
planem Einscheibensicherheitsglas im Trägerrahmen befestigt. Leuchtenkörper (Primärfarbe) und Haltebügel (Zusatzfarbe) farblich abgesetzt. Primärfarbe
anthrazit (ähnlich DB 703), Zusatzfarbe silbergrau (ähnlich RAL 9006). Leuchtengehäuse hochwetterfest pulverbeschichtet. Weitere Farbvarianten nach RAL oder
DB Farbcode möglich. Maße (L x B): 503 mm x 390 mm, Höhe 240 mm. Ballwurfsicher gemäß DIN 18032-3. Schutzklasse (EN 61140): I, Schutzart (DIN EN
60529): IP66, Stoßfestigkeitsgrad nach IEC 62262: IK09. Zulässige Umgebungstemperatur (ta): -40 °C bis 25 °C. Windangriffsfläche fw . Gewicht: 8,0 kg. Mit
elektronischem Betriebsgerät, digital dimmbar (DALI). Betriebsgerät gemäß DALI-2-Standard (EN 62386). Das Betriebsgerät ist entsprechend der Ökodesign-
Anforderungen (VO (EU) 2019/2020) austauschbar. Stoßspannungsfestigkeit Differential Mode / Common Mode: 6 kV / 10 kV. Das Produkt erfüllt die
grundlegenden Anforderungen der anwendbaren EU-Richtlinien und des Produktsicherheitsgesetzes und trägt die CE-Kennzeichnung. Zusätzlich ist die Leuchte
durch eine unabhängige Prüfstelle ENEC-zertifiziert. Leuchte 10 Jahre, Ersatzteile (LED-Modul, Betriebsgerät, optisches System)
Die Beleuchtungsstärke für Notlicht kann entsprechend eingestellt werden.
Ausführung als Wandleuchte

Beleuchtungsstärke für Notlicht 1500 lm
Montagehöhe 5-8 m

Fabrikat: LnPlus 40-AM19L/6200-730 6G1 ETDD,
Toc Nr. 8122851

Angebotenes Fabrikat: '.................................'

Typ: '..........................................'
Menge: 25,000 St

**03.02.0140 Doppel Leuchte im Foyer,**
Doppel Leuchte im Foyer,
bei einer Leuchte (Sibel) die Halogenlampe über eine Umschaltweiche an die Sibel angebunden.
Die Weichen werden zurückgebaut und die Leuchte wieder in die Allgemeinbeleuchtung integriert.
Montagehöhe bis 4,60m
Menge: 25,000 St

**03.02.0150 Strahler im Foyer,**
Strahler im Foyer,
bei der Rundung, an der Strinseite.
Halogenlampe über eine Umschaltweiche an die Sibel angebunden.
Die Weichen werden zurückgebaut und die Leuchte wieder in die Allgemeinbeleuchtung integriert.
Montagehöhe bis 4,60m
Menge: 10,000 St

**03.02.0160 Treppenhaus Anbau Ost,**
Treppenhaus Anbau Ost,
für Allgemein sind LED Ringe eingebaut, für Notlicht Glühlampen eingesetzt. Glühlampe gegen ein LED Spot tauschen. Dadurch ist die Überwachung sichergestellt.
Die Leuchten sind zu reinigen.
Montagehöhe bis ca. 3m
Menge: 8,000 St

#### Bereich 03.03 Demontagen

**03.03.0010 Demontage Zentralbatterien**
Demontage Zentralbatterien
Zellen Ni-Cd
demontieren und fachgerecht entsorgen
Menge: 180,000 St

**03.03.0020 Batterieschrank aus Stahlblech**
Batterieschrank aus Stahlblech
3 Schränke a,.HxBxT: 1800x1000x800mm
2 Schränke a, HxBxT: 1800x600x800mm
Unter den Schränken ist über die gesamte Länge eine Blechwanne vorhanden, diese ist mit zu entsorgen.
Gewicht: ca. 80 kg je Schrank
demontieren und fachgerecht entsorgen
Menge: 1,000 St

**03.03.0030 Steuerschrank demontieren**
Steuerschrank demontieren
bestehend aus:
2 Schränken HxBxT 1850x800x600
1 Schränken HxBxT 1850x600x600
Gewicht ca. 80 kg je Schrank

demontieren und fachgerecht entsorgen
Menge: 3,000 St

**03.03.0040 Hauptverteiler UG**
Hauptverteiler UG
34 Stromkreise 3x1,5-3x2,5
10 Stromkreise 3x4-3x6
1 Kabel 3x16
1 Kabel 3x25 E30
gewicht ca.100 kg
Größe ca. 1800x800x600
demontieren und fachgerecht entsorgen
Menge: 1,000 St

**03.03.0050 Notleuchte mit 2 LL**
Notleuchte mit 2 LL
Größe ca. 30x20 cm
Demontieren und fachgerecht entsorgen.
Montagehöhe bis ca. 15m
Menge: 56,000 St

**03.03.0060 Notleuchte mit 2 LL**
Notleuchte mit 2 LL
Größe ca. 30x20 cm
Demontieren und fachgerecht entsorgen.
Montagehöhe bis ca. 10m
Menge: 62,000 St

**03.03.0070 LED Spots ca120x120mm**
LED Spots tauschen
LED Spots ca120x120mm
demontieren und fachgerecht entsorgen
Montagehöhe ca. 6 m
Menge: 45,000 St

**03.03.0080 LED Spots wie vorher beschrieben,**
LED Spots wie vorher beschrieben,
jedoch Montagehöhe bis 4m
Menge: 35,000 St

**03.03.0090 Rettungszeichenleuchten**
Rettungszeichenleuchten
Wand- und Deckenmontage
Demontieren und fachgerecht entsorgen
Höhe bis 4 m
Menge: 75,000 St

**03.03.0100 Demontage Außenstrahler Montagehöhe bis ca. 8m**
Demontage Außenstrahler Montagehöhe bis ca. 8m
und fachgerecht entsorgen
Menge: 25,000 St

**03.03.0110 Demontage Unterstationen**
Demontage Unterstationen
Bestückt mit 20 St. Neozed Elementen 2-pol
Abklemmen von 20 St Stromkreis- und Steuerleitungen
+ Beschriftung zur Wiederverwendung
Standverteiler HxBxT ca. 1200x800x600
Gewicht ca. 80 kg
Mit Sackkarre o.d.gl. ebenerdig ins Freie fahren, zum Abtransportieren aufladen und fachgerecht entsorgen
Menge: 13,000 St

**03.03.0120 Mantelleitung 3x2,5-3x4 mm²**
Mantelleitung 3x2,5-3x4 mm²
an beiden Seiten abklemmen, aus der Kabelrinne herausziehen und fachgerecht entsorgen
Montagehöhe bis 6m
Menge: 280,000 m

**03.03.0130 Mantelleitung 3x1,5-5x1,5 mm²**
Mantelleitung 3x1,5-5x1,5 mm²
sonst wie vorher beschrieben
Menge: 230,000 m

#### Bereich 03.04 Kabel und Verlegesysteme

**03.04.0010 Brandschutzschaum Kombi**
Brandschutzschaum Kombi
für elektrische Leitungen, brennbare und nicht brennbare Rohre.

Allgemeines:
Das angebotene System muss, auf der Basis erhaltenen Prüfergebnisse und dem direkten Anwendungsbereich aus prEN 1366-3.2:N185:2007-07 die Kombi-/ Kabelabschottung gemäß EN 13501-2:2010 klassifiziert sein, für die Anwendung in Massiv-Wänden bzw. Decken und in leichten Trennwänden.
Die geltenden Regeln der Elektrotechnik sind zu beachten.

Leistung:
Herstellen einer feuerbeständigen Kabelabschottung zur gemeinsamen bzw. einzelnen Durchführung von Kabeln
und Rohren brennbar und nicht brennbar, durch Wände und Decken. Feuerwiderstandsklasse EI/E 15-120, liefern
und fachgerecht montieren mit der bauaufsichtlich zugelassenen Kombiabschottung "Brandschutzschaum Kombi"
bestehend aus einem 2-Komponenten-Polyurethanschaumsystem aus der Kartusche, intumeszierend. Die Nachinstallation
von Kabeln und Rohren muss mit geringem Aufwand möglich sein.

Verwendetes System: System D4 - Brandschutzschaum Kombi oder gleichwertig.

Angebotenes Fabrikat: '.................................'

Typ: '..........................................'

Feuerwiderstandsklasse: EI 30
Mindestdicke der Decken: 15 cm
Mindestdicke der Wände: 10 cm

Vorhandene Wandstärke: 20 cm

Schottgröße: bis 150 cm²
Menge: 3,000 St

**03.04.0020 Brandschott öffnen und Brandschutzmasse fachgerecht entsorgen**
Brandschott öffnen und Brandschutzmasse fachgerecht entsorgen. Schottgröße bis 0,2 m²
Nach dem Kabelzug wieder fachgerecht verschließen
Menge: 5,000 St

**03.04.0030 Leistung wie vorher beschrieben, Schottgröße bis 0,1 m²**
Leistung wie vorher beschrieben, jedoch Schottgröße
bis 0,1 m²
Menge: 6,000 St

**03.04.0040 Leistung wie vorher beschrieben, Schottgröße bis 0,06 m²**
Leistung wie vorher beschrieben, jedoch Schottgröße bis 0,06 m²
Menge: 11,000 St

**03.04.0050 Leistung wie vorher beschrieben, Schottgröße 0,02 m²**
Leistung wie vorher beschrieben, jedoch Schottgröße
bis 0,02 m²
Menge: 14,000 St

**03.04.0060 Mantelleitung NYM- 3x1,5 einziehen**
Mantelleitung NYM- 3x1,5 einziehen
In Kabelrinne, Kanal oder Rohr in Teillängen einziehen
Montagehöhe bis ca. 14m
Menge: 250,000 m

**03.04.0070 Mantelleitung 3x2,5 einziehen**
Mantelleitung 3x2,5 einziehen
sonst wie vorher beschrieben
Menge: 150,000 m

**03.04.0080 Mantelleitung 5x1,5 einziehen**
Mantelleitung 5x1,5 einziehen
sonst wie vorher beschrieben
Menge: 450,000 m

**03.04.0090 Kopie von Mantelleitung NYM- 3x1,5 einziehen**
Mantelleitung NYM- 3x1,5 einziehen
In Zwischendecken verlegen.
Montagehöhe bis ca. 3,50m
Menge: 85,000 m

**03.04.0100 Mantelleitung 3x2,5 einziehen**
Mantelleitung 3x2,5 einziehen
sonst wie vorher beschrieben
Menge: 46,000 m

**03.04.0110 Mantelleitung 5x1,5 einziehen**
Mantelleitung 5x1,5 einziehen
sonst wie vorher beschrieben
Menge: 260,000 m

**03.04.0120 Bus Leitung J-Y(ST)Y 4 x2x0,8**
Bus Leitung J-Y(ST)Y 4 x2x0,8
In Teillängen liefern und auf Kabelrinnen in Kanäle oder Rohr einziehen
Busleitung für Sicherheitsbeleuchtung
Montagehöhe max ca. 14m
Menge: 850,000 m

**03.04.0130 Bus Leitung J-Y(ST)Y 4 x2x0,8**
Bus Leitung J-Y(ST)Y 4 x2x0,8
In Teillängen liefern und mit Schellen auf Steigleiter verlegen
Busleitung für Sicherheitsbeleuchtung
Montagehöhe max ca. 14m
Menge: 50,000 m

**03.04.0140 Revisionsöffnungen**
Revisionsöffnungen
zu Arbeiten ind der Abhangdecke öffnen
und nach Fertigstellung wieder verschließen
Höhe der Decke bis ca. 5m
Menge: 20,000 St

**03.04.0150 Teleskop- Gelenk- Arbeitsbühne Höhe bis 14 m**
Teleskop- Gelenk- Arbeitsbühne Höhe bis 14 m
Max. seitliche Reichweite: 6,83
Knickpunkthöhe: 6,55
Antriebsart: Elektro
Transportabmessungen LxBxH: 6,75 x 1,50 x 2,02
Bereifungsart: Vollgummi, markierungsarm
Lenkung: 2-Rad
Schwenkbereich: 360°
Max. Tragfähigkeit im Korb: 230 kg
Korbabmessungen (LxB): 0,76 x 1,45m
Drehbarer Arbeitskorb: 2 x 90°
Menge: 12,000 Wo

#### Bereich 03.05 Dienstleistungen

*Hinweis: Dienstleistungen*

**03.05.0010 Stromkreisbezeichnungsschilder**
Stromkreisbezeichnungsschilder selbstklebend auf 1 Stk. Bogen. Bogen mit 24 Aufklebern zum selbstbeschriften. Ausführung: rund mit rotem Trennsteg
Erkennungsweite bis 5m

Komplett liefern, montieren und betriebsfertig anschließen.
Menge: 45,000 St

**03.05.0020 Stromkreisbezeichnungsschilder**
Stromkreisbezeichnungsschilder selbstklebend auf 1 Stk. Bogen. Bogen mit 24 Aufklebern zum selbstbeschriften. Ausführung: rund mit rotem Trennsteg
Erkennungsweite bis 10m

Komplett liefern, montieren und betriebsfertig anschließen.
Menge: 30,000 St

**03.05.0030 Stromkreisbezeichnungsschilder**
Stromkreisbezeichnungsschilder selbstklebend auf 1 Stk. Bogen. Bogen mit 24 Aufklebern zum selbstbeschriften. Ausführung: rund mit rotem Trennsteg
Erkennungsweite bis 14m

Komplett liefern, montieren und betriebsfertig anschließen.
Menge: 45,000 St

**03.05.0040 Inbetriebnahme und Einweisung**
*** Pauschalposition
Inbetriebnahme einer Sicherheitsbeleuchtungsanlage mit folgenden Leistungen:
- Kontrolle der Installation der Geräte/Anlage anhand von Installationsplänen
- Programmierung der Geräte/Anlage
- Einweisung des Personals in die Bedienung der Geräte/Anlage Pauschal
Menge: 1,000 psch

**03.05.0050 Wartung**
Wartungsvertrag pro Jahr.
Die Funktionsfähigkeit dieser Sicherheitsbeleuchtungsanlage ist im Fall einer Gefahr entscheidend für die Rettung von Menschenleben. Aus diesem Grund ist der Betreiber gesetzlich zur Erhaltung einer ständigen Funktionsbereitschaft verpflichtet.

Die Wartung an einer Sicherheitsbeleuchtung darf nur von Personal mit entsprechender Fachkunde durchgeführt werden.

Um eine fachgerechte Überprüfung der Sicherheitsbeleuchtungsanlage inkl. der geforderten Betriebsdauerprüfung zu gewährleisten, wird der Abschluss eines Wartungsvertrages empfohlen.

Leistungen einmal jährlich:
- Betriebsdauertest der Sicherheitsbeleuchtung
- Prüfung Batterie durch Protokollierung der Blockspannungen während des Betriebsdauertests sowie Reinigung der Batteriepole
- Prüfung des mechanischen und elektrischen Zustandes der Zentrale und der dazugehörigen Unterstationen
- Prüfung der Meldeanzeigen (z.B. Lade-/Entladespannung und - Strom) und ggf. der Meldeausdrucke (z.B. Prüfprotokolle) des Gesamtsystems
- Erstellung eines Wartungsprotokolls
- Die Wartung schließt en Austausch mechanischer und elektrischer Kleinteile wie z.B. Schrauben, Muttern, Sicherungen etc. ein.
Menge: 4,000 pa

**03.05.0060 Übergabedokumentation DIN EN 50172**
*** Pauschalposition
Übergabedokumentation DIN EN 50172

Prinzipschaltbild
Format: .pdf (.dwg/.dxf auf Anfrage)

9 Grundrisse (Installationspläne) ca. DIN A 0
1 Schema der Sicherheitsbeleuchtung ca. DIN A 0
Dokumentation für die 13 Unterstationen und die Zentralbatterieanlage
Liste aller Verbraucher, Art der Stromversorgung und Einbauort
Betriebsart und Konfiguration jedes einzelnen  Geräts
Betriebs- und Wartungsanleitungen
Menge: 1,000 psch

**03.05.0070 Montage- und Werkplanung**
*** Pauschalposition
Montage- und Werkplanung

Format: .pdf (.dwg/.dxf auf Anfrage)

9 Grundrisse (Installationspläne) ca. DIN A 0,
mit den Positionen der Sicherheitsleuchten in den jeweiligen Räumen und aller Zentralen
1 Schema der Sicherheitsbeleuchtung ca. DIN A 0

Dokumentation für die 13 Unterstationen und die Zentralbatterieanlage
Menge: 1,000 psch

#### Bereich 03.06 Außenbeleuchtung

**03.06.0010 KNX/DALI 2 Gateway, KNX Secure, 1-fach**
KNX/DALI 2 Gateway, KNX Secure, 1-fach

DALI2 zertifiziertes KNX/DALI Gateway zur Ansteuerung von maximal 64 DALI-Geräten. Einstellung der Farbtemperatur für Leuchten mit DALI Device Type 8 (Type: Colour Temperatur) für Tunable White gemäß IEC 62386-209.
Das DALI Gateway ermöglicht eine Farbsteuerung über RGB, RGBW oder HSV. In den Farbräumen RGB ist die Steuerung der Farbe über relatives oder absolutes Dimmen und zusätzlich über Szenen und Effekte möglich. Im Farbraum HSV bietet das DALI Gateway getrennte Objekte zur absoluten Steuerung der Lichtfarbe durch Farbwinkel (H), Sättigung (S) und Helligkeitswert (V). Das Produkt KNX DALI-Gateway stellt den DALI-Master eines kompletten DALI-Systems dar. Die am Gateway vorhandene Handbedienung erlaubt die Ansteuerung der angeschlossenen DALI-Geräte auch zur Inbetriebnahme im Baustellenbetrieb, ohne dass das Gateway mit der KNX-Busspannung versorgt wird oder es mit der ETS projektiert ist. Dazu werden die an das DALI-System angeschlossenen Geräte zentral per sogenannten Broadcastbefehlen angesteuert. Das Gateway erlaubt das Schalten und Dimmen der angeschlossenen DALI-Geräte (z.B. DALI-EVGs) entweder zentral oder gruppenweise in max. 32 KNX-Gruppen. Eine KNX-Gruppe entspricht einem KNX-Aktorkanal. Ferner können 16 Lichtszenen konfiguriert und abgerufen werden.
Die Inbetriebnahme erfolgt mit der ETS und einer zusätzlichen Device Configuration App (DCA). Es können alle 32 KNX-Gruppen per Handbedienung manuell gesteuert werden. Es erfolgt eine Rückmeldung von Schaltzustand und Helligkeitswert im Bus- und Handbetrieb. Die Zentrale Schaltfunktion und eine Sperrfunktion für jede Gruppe sind möglich. Zusätzlich ist die Einstellung einer separaten Ein- und Ausschaltverzögerung oder eine Treppenlichtfunktion mit Vorwarnfunktion möglich. Der Austausch eines einzelnen DALI-Teilnehmers während des Betriebs ohne Software ist möglich. Im Auslieferungszustand ist der Baustellenbetrieb aktiviert und die Bedienung der DALI-Gruppen mit Tastenfeld möglich. Alle DALI-Teilnehmer werden gemeinsam gesteuert Die Anzeige der aktuellen KNX-Gruppe erfolgt mit einem zweiziffrigen LED-Display. Es werden nur die KNX-Gruppen angezeigt, die auch projektiert sind. Funktion: Schalten EIN/AUS, Dimmen, Zeitfunktionen, Handbedienung, Szenenaufrufe, Zustandsrückmeldung, Meldung Betriebszustand und Einbindung des Geräts in DALI-Notlichtsysteme. Das DALI-Gateway verfügt über editierbare Human Centric Lighting (HCL) Sequenzen für Laden und Einzelhandel, Lernen, Gesundheit und Pflege sowie Büroarbeit mit automatischem Tagesfarbverlauf. Möglichkeit von Remote Firmware Updates über ETS App. Programmierung über ETS (ab Version 5.7.7).

Web server: Nein
Betriebsspannung: 110 - 240 V
Versorgungsspannungsart: DC
Leistungsaufnahme VA: 6 VA
Mit LED Anzeige: Ja
Breite in Teilungseinheiten: 4

Fabrikat : Hager oder gleichwertig
Artikel : TYFS671D

Angeb. Fabrikat: '.................................'

Typ: '..................................'
Menge: 5,000 St

**03.06.0020 Spannungsversorgung KNX mit 1 Ausg. inkl. Drossel 320mA + 1 Ausg. 24VDC, 640mA**
Spannungsversorgung zur Erzeugung der notwendigen Systemspannung. Ein Ausgang 30 V DC mit Drossel auf Busklemme und ein zusätzlichen Ausgang 24 V DC ungedrosselt auf Steckklemmen QuickConnect 2-polig. Bestehend aus Reiheneinbaugerät mit Steckklemmen QuickConnect 3-polig für die Spannungsversorgung, zwei grüne LED´s (Anzeige für Spannungsversorgung), zwei rote LED´s (Anzeige für Kurzschluss oder Überlastschutz), KNX Busklemme 2-polig und Beschriftungsfeld.
Anzahl Module: 4
Mit Bussystem KNX-Funk: Nein
Betriebsspannung: 230 - 230 V
Ausgangsspannung: 28 - 32 V
Anschlussquerschnitt bei flexiblem Leiter: 0.75 - 2.5 mm²
Anschlussquerschnitt bei starrem Leiter: 0.75 - 2.5 mm²
Betriebstemperatur: -5 - 45 °C
Frequenz: 50 - 60 Hz
Fabrikat : Hager oder gleichwertig

Artikel : TXA114

gewähltes Fabrikat/Typ: '___________/___________'

liefern, montieren und betriebsfertig anschließen.
Menge: 5,000 St
Produkt:
  Artikel:
    Artikelnummer: TXA114
    Artikelkurztext: Spannungsversorgung KNX mit 1 Ausg. inkl. Drossel 320mA + 1 Ausg. 24VDC, 640mA

**03.06.0030 Leistung wie vor, jedoch KNX Linienkoppler**
Leistung wie vor, jedoch KNX Linienkoppler
und Programmierun
Menge: 5,000 St

**03.06.0040 Leistung wie vor, jedoch KNX USB Schnittstelle**
Leistung wie vor, jedoch KNX USB Schnittstelle
und Programmierung
Menge: 5,000 St

**03.06.0050 Dämmerungsschalter Kompakt**
Dämmerungsschalter Kompakt
zur Aufputz-Montage
Technische Merkmale Spannung Bemessungsbetriebsspannung Ue 230 - 230 V
Frequenz Frequenz 50 - 60 Hz
Leistung 230 V Glüh- und Halogenlampen 1000 W Einstellungen
Ausschaltverzögerungszeit 120 s
Einschaltverzögerungszeit 40 s
Einsatzbedingungen Lager-/Transporttemperatur -30 - +60 °C Anschluss Anschlussquerschnitt bei flexiblem Leiter 1 - 4 mm² Anschlussquerschnitt bei starrem Leiter 1 - 4 mm² Texte Montageart Montage Auf UP
Für Wand- und Mastmontage Anschlussart Mit Schraubklemmen
Elektrischer Strom Schaltstrom 8 A
Abmessungen Höhe 95 mm Breite 80 mm Tiefe 42,50 mm

Angeb. Fabrikat: '....................'

Typ: '.........................'
Menge: 1,000 St

**03.06.0060 Binäreingang 6fach, universal,**
Binäreingang 6fach, universal,
REG, KNX Technische Merkmale
Architektur Bussystem EIB Einstellungen Unterstützten Einstellmodus ETS, easy Elektrischer Strom A
nzahl Eingangsstromkreise 6
Ausstattung Externe Abfragespannung notwendig Nein
Funk bidirektional Nein
Mit Batterie Nein
Mit HLK Ansteuerung Nein
Konnektivität Mit Bussystem KNX-Funk Nein
Installation, Montage Montage auf DIN Schiene Nur für den internen Gebrauch Anzahl der halben Platzeinheiten von 17,5 mm 8 Beleuchtung LED-Steuerung Nein
Werkstoff Werkstoff Kunststoff Farbe Lichtgrau RAL Nummer 7035 Sicherheit
IP-Klasse (Ingress Protection) IP20
Einsatzbedingungen Betriebstemperatur 0 - 45 °C
Spannung Eingangsspannung 24 - 230 V
Betriebsspannung über Bus 21 - 32 V Technische Änderungen vorbehalten Versorgungsspannungsart AC/DC Abmessungen Länge 70 mm Höhe 90 mm Tiefe 60 mm Texte Anschlussart Mit quickconnect-Steckklemmen

Ang. Fabrikat: '..................'

Typ: '............................'
Menge: 1,000 St

**03.06.0070 Funkempfänger DCF77 für Schaltuhren**
Funkempfänger für passende digitale Uhren.
Betriebstemperatur: -20 - 50 °C
Fabrikat : Hager oder gleichwertig

Artikel : EG001

gewähltes Fabrikat/Typ: '___________/___________'

liefern, montieren und betriebsfertig anschließen.
Menge: 1,000 St
Produkt:
  Artikel:
    Artikelnummer: EG001
    Artikelkurztext: Funkempfänger DCF77 für Schaltuhren

**03.06.0080 Wochenschaltuhr 2-Kanäle KNX, DCF77**
Zeitschaltuhr KNX mit 2 unabhängigen Schaltkanälen. Tages- und Wochenprogramm mit 56 Schaltaktionen und Blockbildung speicherbar. Schaltfunktionen mit Ausgabe von Dimmwerten, Schalten EIN/AUS oder AUF/AB für Jalousie bzw. Rollladen, Heizungssteuerung für Tag oder Absenkung, Szenenabruf oder Master-/Slavefunktion. Umschaltung Sommer-/Winterzeit. Einstellung von Datum und Uhrzeit, sowie Programmierung des Schaltprogramms erfolgt am Gerät über Tastenfeld und LC-Display oder über Programmierschlüssel. DCF fähig über Funkantenne EG001.
Betriebsspannung über Bus: 21 - 32 V
Anzahl Kanäle: 2
Busankopplung inklusive: Ja
Sommer-/Winterzeitumstellung: Ja
Batteriepufferung: 43830 h
Betriebstemperatur: -5 - +45 °C
Farbe: Lichtgrau
Anzahl Module: 2
Fabrikat : Hager oder gleichwertig

Artikel : TXA023

gewähltes Fabrikat/Typ: '___________/___________'

liefern, montieren und betriebsfertig anschließen.
Menge: 1,000 St
Produkt:
  Artikel:
    Artikelnummer: TXA023
    Artikelkurztext: Wochenschaltuhr 2-Kanäle KNX, DCF77

**03.06.0090 Aufbewahrungsfach für Programmierschlüssel**
Aufbewahrungsfach für Programmierschlüssel.

Fabrikat : Hager oder gleichwertig

Artikel : EG006

gewähltes Fabrikat/Typ: '___________/___________'

liefern, montieren und betriebsfertig anschließen.
Menge: 1,000 St
Produkt:
  Artikel:
    Artikelnummer: EG006
    Artikelkurztext: Aufbewahrungsfach für Programmierschlüssel

**03.06.0100 Bluetooth-Programmierschlüssel, für EGN103**
Bluetooth-Programmierschlüssel zur Übertragung der Zeitpläne auf die Wochenschaltuhr EGN103. Reichweite ca. 10 m je nach Umgebung.Hinweis: Kommunikationsprotokoll ab Version Bluetooth 4.2 und KNX Funk RF quicklink.
Betriebstemperatur: -5 - 45 °C
Fabrikat : Hager oder gleichwertig

Artikel : EGN003

gewähltes Fabrikat/Typ: '___________/___________'

liefern, montieren und betriebsfertig anschließen.
Menge: 1,000 St
Produkt:
  Artikel:
    Artikelnummer: EGN003
    Artikelkurztext: Bluetooth-Programmierschlüssel, für EGN103

**03.06.0110 Programmierschlüssel für Schaltuhren**
Programmierschlüssel für passende Schaltuhren.
Betriebstemperatur: -5 - 45 °C
IP-Klasse (Ingress Protection): IP20
Farbe: Grau
Fabrikat : Hager oder gleichwertig

Artikel : EG005

gewähltes Fabrikat/Typ: '___________/___________'

liefern, montieren und betriebsfertig anschließen.
Menge: 1,000 St
Produkt:
  Artikel:
    Artikelnummer: EG005
    Artikelkurztext: Programmierschlüssel für Schaltuhren

**03.06.0120 Sperrschlüssel für Schaltuhren**
Sperrschlüssel für passende Schaltuhren.
Betriebstemperatur: -5 - 45 °C
IP-Klasse (Ingress Protection): IP20
Farbe: Gelb
Fabrikat : Hager oder gleichwertig

Artikel : EG004

gewähltes Fabrikat/Typ: '___________/___________'

liefern, montieren und betriebsfertig anschließen.
Menge: 1,000 St
Produkt:
  Artikel:
    Artikelnummer: EG004
    Artikelkurztext: Sperrschlüssel für Schaltuhren

**03.06.0130 Mantelleitung NYM- 3x1,5 einziehen**
Mantelleitung NYM- 3x1,5 einziehen
In Kabelrinne, Kanal oder Rohr in Teillängen einziehen
Montagehöhe bis ca. 14m
Menge: 250,000 m

**03.06.0140 Mantelleitung 5x1,5 einziehen**
Mantelleitung 5x1,5 in Bodenkanäle einziehen
sonst wie vorher beschrieben
Menge: 1375,000 m

**03.06.0150 NYM_J 5x1,5 in vertikale Rohre einziehen**
NYM_J 5x1,5 in vertikale Rohre einziehen
Rohrlänge ca. 10 m
sonst wie vor
Menge: 625,000 m

**03.06.0160 NYM_J 5x1,5 in Rohre EN 25 einziehen**
NYM_J 5x1,5 in Rohre EN 25 einziehen
Montagehöhe bis  ca. 10 m
sonst wie vor
Menge: 250,000 m

**03.06.0170 KNX Kabel 4 x2x0,8**
KNX Kabel 4 x2x0,8
In Teillängen liefern und auf Kabelrinnen in Kanäle oder Rohr einziehen
KNX Leitung zwischen den einzelnen Verteilungen
Menge: 850,000 m

**03.06.0180 Bohrung, Beton, waagrecht, Durchm bis 20 mm**
Bohrung, Beton, Durchmesser bis 20 mm,
waagrecht aus Beton, Bohrdurchmesser bis 30mm,
Bohrtiefe bis 30 cm, mit Handgerät, aufgenommene Stoffe sammeln, und fachgerecht entsorgen.
Bohrung auf Gerüst oder Hebebühne, Höhe bis ca. 8m
Menge: 25,000 St

**03.06.0190 Programmierung und Einweisung**
Programmierung und Einweisung

Programmierung der KNX Anlage.
ca. 30 Busteilnehmer
Tableau mit Funktionen Schalten Ein /  Aus
1 x Außenbeleuchtung Dämmerung/ Zeit
1x Außenbeleuchtung Notlichtbetrieb

Nach erfolgter Inbetriebnehme ist der Betreiber einzuweisen.
Menge: 5,000 St

**03.06.0200 Programmierung zusätzliche Verbraucheradresse**
Programmierung einer zusätzlichen
Verbraucheradresse
Menge: 15,000 St
